# BI - PBAW - Bl.216 Sanierung - 6322
Angebotsaufforderung (GAEB DA XML 3.3, DA83)
Projekt: BI - PBA
Währung: EUR
Auftraggeber: Bau- und Liegenschaftsbetrieb, NL Bundesbau, Mercedesstr.12, 40470 Düsseldorf
Erstellt mit: FUTURA, FUTURA Version 9.1.03.77, 23.03.2026

## Zusätzlicher Text
Allgemeine Projektbeschreibung

Der Block 216 der Normandy Kaserne in Paderborn-Sennelager soll kernsaniert werden.

Die gesamte Elektroinstallation soll erneuert werden, weiterhin wird eine Brandwarnanlage installiert.

Das Gebäude befindet sich auf dem militärischen Gelände der Normandy Barracks in Paderborn-Sennelager. Für die Zuwegung ist ein entsprechender Ausweis nach Projektbeauftragung zu beantragen. Der Zutritt ist nur mit diesen Kasernenausweis möglich. Mindestens ein Mitarbeiter, welcher ganztägig auf der Baustelle anwesend ist, muss diesen Kaserneausweis besitzen.
Evtl. beauftragte Nachunternehmer (auch für Materialanlieferungen bzw. abfuhren) benötigen ebenfalls einen entsprechenden Ausweis oder müssen von einem Mitarbeiter des AN, welcher im Besitz eines entsprechenden Ausweises ist, beim Kasernenzutritt eskortiert werden!
Eventuelle Wartezeiten an der Wache wenn z.B. die Einfahrt in die Kaserne untersagt wird, werden nicht
gesondert vergütet.

Vor dem Gebäude ist ein ausreichend großer Platz, wo Material und die Firmenfahrzeuge gelagert, bzw. geparkt werden können.

Angaben zur Baustelle

HauptwindrichtungWest / Ost

Ausbildung von Baugruben
keine

Bebauung der Umgebung
Nebengebäude in der Umgebung vorhanden

Art der Abdichtung von Bauwerken und Bauwerksteilen, z.B. Wannenausbildung von Kellern
keine

Art und Umfang der Schutzmaßnahmen entsprechend VDE-Bestimmungenkeine

Art, Lage, Maße und Ausbildung sowie Termine des Auf- und Abbaus von bauseitigen Gerüsten.
Gerüste mit einer Arbeitshöhe von gößer 3,50 m sind als besondere Leistung separat im Leistungsverzeichnis beschrieben.

Allgemeine Hinweise
Zugangskontrollen des Personals:
Der Zugang zum Baugelände erfolgt ausschließlich über die Geländepforte. Alle Mitarbeiter und Subunternehmer müssen vor Betreten des Geländes eine Zugangskontrolle durch die Sicherheitsbeauftragten durchlaufen. Hierzu sind die jeweiligen Ausweisdokumente und ggf. zusätzlich erforderliche Berechtigungen vorzulegen. Der Zugang wird nur bei Einhaltung der Sicherheitsvorgaben und nach erfolgter Registrierung gewährt.

Koordination mit anderen Gewerken:
Die Ausführung der Elektroinstallation erfordert eine enge Abstimmung und Koordination mit den angrenzenden Gewerken, insbesondere mit den Gewerken der TGA und Innenausbau. Eine rechtzeitige Abstimmung ist erforderlich, um Überschneidungen und Störungen in den Arbeitsabläufen der anderen Gewerke zu vermeiden. Der Auftragnehmer ist verpflichtet, sich mit den verantwortlichen Fachfirmen und der Bauleitung abzustimmen, um einen reibungslosen Ablauf der Bauarbeiten sicherzustellen.

Über die örtlichengen Gegebenheiten hat der Unternehmer sich im Vorfeld zu informieren.

Alle Arbeiten sind dabei in Bezug auf die Arbeitszeit und den Personalbedarf so durchzuführen, dass die zuvor vereinbarten Ausführungstermine fest eingehalten werden.

Lagermöglichkeiten, Parkplätze, Strom- und Wasseranschluss sind im Baustellenbereich vorhanden und werden dem Auftragnehmer unendgeldlich zur Verfügung gestellt.

Mit in die Preisfindung ist einzukalkulieren, dass ein
Zugang zum Kasernengelände nur mit einem entsprechenden Ausweis möglich
ist und dass es hier zu geringen Wartezeiten bei der
An- und Abfahrt kommen kann.

In diesem Zusammenhang wird auch darauf hingewiesen, dass Angehörige bestimmter Staaten keinen Zutritt zur Kaserne erhalten.
Die entsprechende "Staatenliste" ist den
besonderen Vertragsbedingungen beigefügt.

Soweit in der Leistungsbeschreibung auf Technische Spez ifikationen, z. B. nationale Normen, mit denen Europäische Normen umgesetzt werden, europäische technische Zul assungen, gemeinsame technische Spezifikationen, intern ationale Normen, Bezug genommen wird, werden auch ohne den ausdrücklichen Zusatz: oder gleichwertig, immer gle ichwertige Technische Spezifikationen in Bezug genommen

Technische Vorbemerkungen

Für die Vergabe und Ausführung der Elektro-Installationsanlage sind, soweit im Leistungsverzeichnis nicht anders festgelegt, maßgebend:

Allgemeine Bedingungen

01 Die einschlägigen VDE-Bestimmungen, insbesondere
VDE 0100 und VDE 0800 und AMeV

02 Die Technischen Anschlussbedingungen (TAB) der
örtlichen Elektrizitätsversorgungs- unternehmen (EVU) und der örtlichen Baupolizei.

03 Die Ausschreibung gilt - soweit im Leistungsverzeichnis nicht anders festgelegt -für die Lieferung und Montage der kompletten und betriebsbereiten Elektro-Installation, einschl. Stemm- und sonstigen Nebenarbeiten.

04 Werden Mehrleistungen gegenüber dem Angebot oder werden andere Materialien bzw. Geräte auf Wunsch der Bauleitung erbracht, so muss die Berechnung zu den gleichen Kalkulationsbedingungen des Hauptangebotes erfolgen.

05 Nachberechnungen für Pauschalpositionen werden nicht anerkannt.

06 Alle Arbeiten, die nicht im Leistungsverzeichnis aufgeführt sind, bedürfen einer vorherigen
schriftlichen Bestätigung der Bauleitung.

07 Mündliche Abmachungen haben ohne schriftliche Bestätigung keine Gültigkeit.

08 Der Unternehmer hat sich in Übereinstimmung mit der Bauleitung mit seinen Leistungen dem Baufortschritt
anzupassen.

09 Die elektrischen Betriebsmittel und gelieferten oderbauseitig gelieferten Elektrogeräte z.B. Türen und
Rahmen für die Verteilungen sind durch Verkleiden mit Papier bis zur Übergabe des Baues zu schützen.

10 Vor Beginn der Arbeiten ist die Ausführung der Anlage in allen Einzelheiten mit der Bauleitung durchzusprechen.

Hinweise allgemein

01 Die Stundenlohnsätze sind aufgrund der z.Zt.
gültigen preisrechtlichen Verordnung zu kalkulieren.

02 Nach Fertigstellung der Arbeiten bzw. bei
entsprechendem Baufortschritt sind die in den
VDE-Vorschriften verankerten Prüfungen wie folgt
durchzuführen:

1. Isolationswiderstandsmessung

2. Potential- und Erdungsmessung

3. Schleifenwiderstandsmessung

4. Funktionsprobe

5. Beleuchtungsmessung

Darüber ist ein Protokoll anzufertigen.
Dieses ist in die Einheitspreise einzukalkulieren.
Die erforderlichen Messgeräte sind beizustellen.

03 Die endgültige Verrechnung erfolgt zum Nachweis
aufgrund des Aufmaßes und der erforderlichen
Massenberechnungen.

Hinweis: Alle zur Durchführung des Auftrages
erforderlichen Nebenleistungen sind in den E.P.
einzurechnen; d.h. auch das Stemmen von Schlitzen und Durchbrüchen soweit diese nicht schon beim Aufbau nach bauseitigen Angaben ausgespart wurden. Aufmaß und Übergabe der Anlage, mehrfaches Unterbrechen der Arbeiten, Reinigung der Baustelle und Abtransport des Altmaterials.
Bei der Durchführung der Arbeiten ist zu beachten, dass geeignete Gerüste/Hubbühnen für die erforderlichen Einsatzhöhen (siehe Allgemeine Baubeschreibung) einzusetzen sind. Diese Leistung ist einzukalkulieren und wird nicht gesondert vergütet. Weiterhin wird darauf hin gewiesen, dass bei allen Arbeiten die persönliche Schutzeinrichtung anzulegen ist.
Der Auftragnehmer hat die ausgeschriebenen
Leistungen gemäß VOB Teil B + C jeweils in der
neuesten Fassung unter eigener Verantwortung
entsprechend dem Vertrag auszuführen. Dabei hat er die
anerkannten Regeln der Technik und die gesetzlichen
und behördlichen Bestimmungen zu beachten.

Folgende über die VOB hinausgehenden Aufgaben sind
durch einen Bauleiter des AN zu erbringen. Diese Leistung wird nicht gesondert vergütet und ist in die E.P.
einzurechnen.
- Koordination, Überwachung und Kontrolle aller des AN
betreffenden Leistungen und deren Ausführung. Hierzu
gehört im Besonderen, dass durch den AN unmittelbar
nach Auftragserteilung ein detaillierter Feinterminplan auf
Grundlage der übergebenen Terminplanung aufzustellen
ist und der Bauleitung zur Prüfung zu übergeben ist.
Hierzu gehört auch die Koordination und Anpassung der
Arbeiten an den aufgestellten Terminplan (z. B. bei
mehrfachem notwendigen Unterbrechungen der Arbeiten
aufgrund des Bauablaufes). Insbesondere gilt dies für
die Ausführung von Leistungen evtl. beauftragter
Nachunternehmer inkl. derer Arbeitseinteilung. Die
gesamte Koordination, Überwachung und Kontrolle der
beschriebenen Leistungen hat durch geeignete
Werkzeuge zu erfolgen und ist mittels PC aufzuarbeiten.
(Datenformat: MS-OFFICE).

Teilnahme an allen notwendigen Abnahmen der
erbrachten Leistung sowie Aufarbeitung und Weitergabe
evtl. festgestellter Mängel an die Mitarbeiter des AN
bzw. an evtl. beauftragte Nachunternehmer. Sowie
Koordination und Überwachung der Abarbeitung der
festgestellten Mängel und Dokumentation und
Mängelfreimeldung an die Bauleitung.

Zur Sicherstellung der notwendigen Koordination der
Blitz- und Überspannungsschutzgeräte ist es zwingend
erforderlich, dass alle Gerätevon einem Hersteller sind.

Installationsbedingungen

01 Schalter und Steckdosen und sonstige Armaturen
müssen das Zulassungszeichen des VDE tragen, die zu
verwendenden Leitungen müssen den Kennfaden des VDE tragen.

02 Sämtliche Steckdosen müssen Schraubbefestigungen haben. Abzweigdosen dürfen ohne Schraubbefestigung der Abdeckung nicht unter 2,00 m montiert werden.

03 Die Höhe der Schalter (Schaltermitte) beträgt 1,05m
über dem fertigen Fußboden. Der Abstand von der Türkante (Rohbaumaß) bis zur Schaltermitte soll 15 cm betragen.

04 Werden Leitungen (Stahlpanzerrohr) auf dem Fußboden verlegt, so müssen diese mit doppellappigen
Rohrschellenbefestigt werden.

05 Leitungen sind Lotrecht zu verlegen.

06 Nicht näher beschriebenes Zubehör (z.B.
Lüsterklemmen, Deckenhaken, Kippdübel,
Verschraubungen, Muffen, Endtüllen, Aderendhülsen,
Befestigungs- und Isoliermaterial usw.) ist mit einzusetzen, es wird nicht gesondert vergütet.

07 Auf Verlangen der Bauleitung sind Muster verschiedener Fabrikate kostenlos vorzulegen.

08 Ergeben sich während der Bauausführung Abweichungen von der in den Installationsplänen dafür vorgesehenen Leitungsführung, so ist der Auftragnehmer dafür verantwortlich, dass sämtliche Änderungen in den
Montageplänen eingetragen werden. Insbesondere müssen Leerrohre, Zugdosen usw. entsprechend ihrer tatsächlichen Lage genau eingetragen und vermasst werden.

09 Der AN erhält Planunterlagen im dwg- oder dxf-Format auf Datenträger. Dokumentationszeichnungen im dxf-/dwg-Format sind kompatibel für das EDV-gestützte CAD-Zeichensystem mind. AUTOCAD 2000-DWG Format oder Höher zu liefern.
Eine Änderung der Ausführung gegenüber der Planung ist nur nach vorheriger Rücksprache mit dem AG und dessen schriftlicher Zustimmung zulässig. Die Zustimmung des AG ist durch den AN im Sinne: des Baufortschritts rechtzeitig schriftlich zu erwirken.
Als Ausführungspläne sind nur aktuelle Unterlagen mit dem Freigabevermerk des beauftragten Bauleiters AG zugelassen.
Diese müssen ausdrücklich gekennzeichnet sein.
Als Werk- / Montageplanungen sind nur aktuelle Unterlagen mit dem Freigabevermerk des Bauleiters AN und des Bauleiters AG zugelassen.
Diese müssen ausdrücklich gekennzeichnet sein.
Die Freigabe zur Ausführung von Montagezeichnungen durch die Objektüberwachung erstreckt sich im Wesentlichen auf:
- Konformität gegenüber der Ausführungsplanung sowie
gegenüber der Ausschreibung aus gestalterischer Sicht.

10 Die Ausschreibung kann nicht als Grundlage für
Bestellungen benutzt werden. Bei Bestellungen von
Verteilungen oder ähnlichen sind die
Ausführungszeichnungen maßgebend.

Installationsbedingungen Kabel und Leitungen:

Es ist eine in jeder Hinsicht fachgerechte und übersichtliche Installation durchzuführen. Insbesondere sind bei der Installation der Kabel und Leitungen die Vorschriften und Richtlinien DIN VDE 0100 und 0800 zu berücksichtigen.

Die Verkabelung muß aus neuen, vorher nicht verlegten
Kabeln bestehen. Diese sind vor der Installation auf
Transportschäden zu untersuchen.
Die Verlegevorschriften des Kabelherstellers,
besonders bzgl. der Biegeradien, sind einzuhalten.
Sofern erforderlich ist geeignetes Kabel-Ziehgerät zu
verwenden.

Die Kabel sind auf jede erforderliche Länge von der
Trommel ab- und aufzurollen. Auf Kabelpritschen sind
die Kabel mit Kabelbindern im Abstand von min. 2 m
zu befestigen. In vertikalen Steigeschächten hat die
Befestigung in einem Abstand von 1m mit Kabelschellen oder an Sprossen zu erfolgen.

Kabelbinder bzw. Kabelschellen dürfen keinen zu hohen
Druck auf das Kabel ausüben. Bei der Verwendung von
Schellen sind Gegenwannen zu benutzen. Rohrenden sind mit Endhülsen zu versehen. Alle Kabel, Schränke und deren Einbauten sind in den Gebäude-Potentialausgleich einzubeziehen und dafür entstehende Kosten in den Einheitspreisen zu berücksichtigen.

Sonderleistungen

01 Für die gültige und einwandfreie Beschaffenheit der zur Verwendung kommenden Betriebsmittel haftet dem Bauherrn gegenüber allein der Auftragnehmer, nicht etwa der Hersteller oder die Lieferfirma.

02 Für bauseits beschaffte und übergebene Bauteile und
Geräte haftet der Auftragnehmer hinsichtlich einwandfreier Lagerung und sicherer Verwahrung sowie einwandfreier Verarbeitung.

03 Allen Anordnungen der Bauleitung ist unbedingt Folge zu leisten. Alle aus Nichtbeachtung solcher Anordnungen entstehenden Schäden trägt der Auftragnehmer.

04 Der AN sichert selbst erstellte Durchbrüche u. sorgt dafür, dass diese werktäglich gesichert werden.
Bauseits erstellte und gesicherte Deckendurchbrüche
müssen selbstständig geöffnet und Bereiche geschützt,
sowie werktäglich gegen Durchtritt/-fall gesichert werden.

Ausführungshinweis

Die Leistungsbeschreibung umfaßt die Errichtung der
Starkstromanlage nach den einschlägigen
VDE-Bestimmungen, insbesondere VDE0100 und VDE 0800 und der AmeV.

Mit den im Leistungsverzeichnis enthaltenen Angaben über Bauart, Bauteil, Baustoff und Abmessungen gelten auch der Herstellungsvorgang und -ablauf bis zur fertigen Leistung, unter Zugrundelegung der anerkannten Regeln der Technik und der Ausführungsbestimmungen der DIN-Normen und gültigen VDE-Vorschriften.

Hierbei bedeutet Bauart:
Das Herstellen durch Zusammenfügen bis zur
betriebsfertigen Leistung.

Für alle Positionen gilt: Lieferung, Montage, Anschluß, Inbetriebnahme!

Dokumentation

Bestandsunterlagen
Vom AG werden Datenträger mit Planunterlagen im Format DWG und PDF aller Grundrisspläne der Baumaßnahme und Schematas dem AN zur Verfügung gestellt.

Vom AN sind folgende Bestandspläne in Papier, PDF und DWG Format, technische Unterlagen, Nachweise etc. zu liefern und zwar:

A 1Pläne für Technische Anlagen

A 1.1Übersichtsplan Elektrotechnische Anlagen

B 1Technische Unterlagen je Anlage

B 1.1Wartungsanleitungen

B 1.1.1Übersicht wiederkehrende Prüfungen
und Wartungen

B 1.1.2Wartungsanleitung, Fernmelde- und
Informationstechnische Anlage

B 1.1.3Anlagen-/Funktionsbeschreibung und
Bedienungsanleitung

B 2.2Technische Daten / Ersatzteillisten

B 2.2.1Ersatzteillisten/Stücklisten,
Starkstromanlage

B 2.2.2Ersatzteillisten/Stücklisten,
Fernmelde- und Informationstechnische
Anlage

B 3Konformitätsunterlagen, Bescheinigungen,
Prüfprotokolle

B 3.1Starkstromanlagen, DIN 276 KG 440

B 3.1.1Starkstromanlagen Messung der
Wirksamkeit der angewandten
Schutzmaßnahmen

B 1.1.2Netzimpedanzmessung,
Kurzschlussstrommessung

B 3.2Erklärungen / Bescheinigungen

B 3.2.1EU - Konformitätserklärung /  Leistungserklärung
für Einzelkomponenten (z.B. EMV)

B 3.2.2Errichtererklärung

B 4Protokoll über die Einweisung
des Wartungs- und Bedienpersonal

B 4.1Protokoll über die Einweisung
des Wartungs- und Bedienungspersonals,
Elektroanlage, DIN 276 KG 440

B 4.2Niederschrift über die Einweisung
des Wartungs- und Bedienungspersonals,
Fernmelde- und Informationstechnische
Anlage, DIN 276 KG 450

C 1Verzeichnis über die Verjährung von
Mängelansprüchen

C 1.2Auflistung der Verjährungsfristen für
Mängelansprüche
max. 5 Jahre für Bauteile
(falls keine anderen schriftliche
Vereinbarungen
getroffen wurden)

D 1Abnahmebescheinigungen

D 1.1Abnahmeprotokolle für Bauleistungen
(VOB-Abnahme)

D 1.3Allgemeines bauaufsichtliches Prüfzeugnis
für bestimmte Bauprodukte hier
insbesondere Brandschutzmaterial mit allen
spezifischen Unterlagen, Nachweisen und
Ausführungsbestätigungen

D 1.10Abnahmeprotokoll für Fernmelde- und
Informationstechnische Anlage
(ggf. besondere Abnahme z.B. durch den
Sachverständigen)

6 Wochen vor der Abnahme hat der AN die Unterlagen als CD-ROM in 1facher und als Plot farbig in 3facher
Ausführung zu übergeben.

Besonderer Hinweis:

Wir e m p f e h l e n D R I N G E N D die gesamte
Dokumentation, insbesondere technische Unterlagen,
Ersatzteillisten etc. aller Bauteile usw. während der
gesamten Bauzeit zu erstellen und zu pflegen.

Die Daten auf der CD-ROM (inkl. deren Ordnerstruktur)
sind ein Abbild der schriftlichen Dokumentation.
Nummerierungen mit dem Hinweis "entfällt hier" oder
ähnlich sind in der Ordnerstruktur der CD-Rom, in den
diversen Abgriffen und im Inhaltsverzeichnis so zu
kennzeichnen.

Das Inhaltsverzeichnis wird der Ordnerstruktur der
CD-ROM und im 1. Papierordner vorangestellt. Die
Ordnernummer (Bspl. für Papierordner: Ordner 2/5) ist
jedem einzelnen Punkt des Inhaltsverzeichnisses nach
vollständiger Zusammenstellung hinzuzufügen, letzte
Spalte.

Wir empfehlen weiterhin das Inhaltsverzeichnis der
Gesamtdokumentation im Vorfeld mit der Fachbauleitung abzustimmen.

Der AG legt großen Wert auf die Bestandsunterlagen und ist Grundvoraussetzung für die "Feststellung der
Übergabereife" und somit der VOB-Abnahme.

## 053 080-26-00244_Niederspannungsanlagen - Kabel/Leitungen, Verle

### Titel 01 KG 440 Starkstromanlagen

#### Untertitel 01.01 KG 442 Eigenstromversorgungsanlagen

*Hinweis: Fabrikatsabfrage Sicherheitsbeleuchtungsanlage*
Fabrikatsabfrage Sicherheitsbeleuchtungsanlage

'Hersteller und Typ: ................................... vom Bieter einzutragen.'

**01.01.0010 Autom.Prüfeinr.TypER Ausgabe Einzelbatterie-Notleuchte 230VAC Datenltg L 500m**
STLB-Bau 2025-10 059
Automatische Prüfeinrichtung ATS, DIN EN 62034 (VDE 0711-400) Typ ER, mit Ausgabemöglichkeit der Prüfergebnisse, für die Überwachung von Einzelbatterie-Notleuchten und Notlicht-Versorgungsbausteinen mit integrierter Überwachungseinrichtung, Bemessungsbetriebsspannung 230 V AC, für die Durchführung der Funktions- und Betriebsdauerprüfungen, einschl. Registrier-, Melde- und Diagnoseprogramme, mit Datenschnittstellen als potentialfreier Kontakt zur Weitergabe von Sammelstörmeldungen, Übertragung der Daten von den Einzelbatterieleuchten über separate Datenleitung, Länge der Datenleitung max. 500 m, Ausführung gemäß Einzelbeschreibung,
Einzelbeschreibungs-Nr Inkl. Display zur Anzeige.
Menge: 1,000 St
Leistungsbereich: 059
Kostengruppe DIN 276 2018-12: 400000000

**01.01.0020 Rettungszeichenleuchte Einzelbatterie Kompaktgehäuse Erkennungsweite 20m Dauerschaltung Betr.-dauer 1h Deckenanbau LED 2**
STLB-Bau 2025-10 059
Rettungszeichenleuchte DIN EN 1838 und DIN EN 60598-2-22 (VDE 0711-2-22), mit eingebauter Einzelbatterie, Rettungszeichen DIN EN ISO 7010, DIN 4844-1 und DIN ISO 3864-1, im Kompaktgehäuse, Rettungszeichen einseitig, Erkennungsweite mind. 20 m, in Dauerschaltung, Bemessungsbetriebsdauer 1 h, Gehäuse aus Aluminium, Rettungszeichenträger aus Kunststoff, für Deckenanbau, Umgebungstemperatur 5 bis 35 Grad C, mit Leuchtmittel LED und Betriebsgerät, Bemessungsbetriebsspannung 230 V AC, Arbeitshöhe des Montageortes bis 3,5 m über der Standfläche des hierfür erforderlichen Gerüstes, Ausführung gemäß Einzelbeschreibung,
Einzelbeschreibungs-Nr

Übertragung der Daten von den Einzelbatterieleuchten über separate Datenleitung.
Menge: 27,000 St
Leistungsbereich: 059
Kostengruppe DIN 276 2018-12: 400000000

**01.01.0030 Rettungszeichenleuchte Einzelbatterie Kompaktgehäuse Erkennungsweite 20m Dauerschaltung Betr.-dauer 1h Deckenanbau LED 2**
STLB-Bau 2025-10 059
Rettungszeichenleuchte DIN EN 1838 und DIN EN 60598-2-22 (VDE 0711-2-22), mit eingebauter Einzelbatterie, Rettungszeichen DIN EN ISO 7010, DIN 4844-1 und DIN ISO 3864-1, im Kompaktgehäuse, Rettungszeichen 2-seitig, Erkennungsweite mind. 20 m, in Dauerschaltung, Bemessungsbetriebsdauer 1 h, Gehäuse aus Aluminium, Rettungszeichenträger aus Kunststoff, für Deckenanbau, Umgebungstemperatur 5 bis 35 Grad C, mit Leuchtmittel LED und Betriebsgerät, Bemessungsbetriebsspannung 230 V AC, Arbeitshöhe des Montageortes bis 3,5 m über der Standfläche des hierfür erforderlichen Gerüstes, Ausführung gemäß Einzelbeschreibung,
Einzelbeschreibungs-Nr

Übertragung der Daten von den Einzelbatterieleuchten über separate Datenleitung.
Menge: 10,000 St
Leistungsbereich: 059
Kostengruppe DIN 276 2018-12: 400000000

**01.01.0040 Stromkreisbezeichnung**
Menge: 37,000 St
Kostengruppe DIN 276 2018-12: 400000000

#### Untertitel 01.02 KG 443 Niederspannungsschaltanlagen

*Hinweis: Vorbemerkungen zu den Verteilungen:*
Vorbemerkungen zu den Verteilungen:

Die nachfolgend beschriebenen Verteilungen sind
entsprechend der bestätigten Werksplanung der
Verteilungen zu liefern, betriebsfertig zu montieren,
einschl. Anbauflansche und Kabeleinführungsstutzen und
anschlußfertig zu verdrahten. Das Erstellen der
Werksplanung ist in die Einheitspreise
einzukalkulieren. Es ist ein einheitliches Fabrikat
eines Herstellers vorzusehen.

Die Verdrahtung und das Auflegen sämtlicher von der
Verteilung abgehender Kabel- und Leitungen erfolgt auf
Reihenklemmen, N-Trennklemmen und Schutzleiterklemmen. Diese Klemmen sind in die Einheitspreise einzukalkulieren.

Sicherungen für die beschriebenen D01-/D02-Sockel,
D01-, D02- und NH-Sicherungslasttrennschalter sind zu
berücksichtigen und in die Einheitspreise der Geräte zu
kalkulieren.

Alle Standschränke sind mit Sockel auszuführen.

Alle Kabel und Leitungen sind lt. Übersichtsschaltplan
anzuschließen. Die Kabel- und Leitungsanschlüsse sind
Bestandteil des Verteilungseinheitspreises.

Das Sammelschienensystem ist hinten
(oben oder / und unten) im Feld angeordnet.
Die Neutralleiter-und PEN-Leiterschienen sind den Aussenleiterschienen räumlich zugeordnet.
Die Schutzleiterschienen(PE) sind leicht zugänglich im Feld vorn anzuordnen.
Alle Stromschienen sind zusätzlich mit einer
Abdeckung an allen Berührbaren, nicht belegten Stellen
zu versehen, damit das direkte berühren erschwert wird.

N- und PE-Leiter sind mit gleicher Stromtragfähigkeit
auszuführen wie die Außenleiter. Die Schienensysteme
sind EMV-gerecht aufzubauen.

Folgende Datenpunkte sind auf Klemmleisten potentialfrei zur Übergabe an einen separaten Schrank zur Verfügung zu stellen:

- Überspannungsschutzgeräte
- M-BUS Zähler

Desweiteren sind in die Einheitspreise sämtliche
Materialien einzukalkulieren, die zu einer einwandfrei
funktionierenden Anlage erforderlich sind und nicht
gesondert aufgeführt werden, sowie die Erstellung von
Aufbau- und Stromlaufplänen mit Steuerungen auf der
Basis der zur Verfügung gestellten
Übersichtspläne und Beschreibungen.

Die Verteilungen sind für die Nachfolgeinstallationen
mit einer Platzreserve von 30% anzubieten.

Alle von der Verteilung abgehenden Kabel / Leitungen
sind mit einem geeigneten Beschriftungssystem
(Kabelmarker/Leitungs- markierer aus Kunststoff mit
gedruckten Einlagen) zu versehen.

Die Verteilungsbeschriftung von Reiheneinbaugeräten
(REG) und der Verteilung selbst hat grundsätzlich mit
gravierten Bezeichnungsschildern zu erfolgen.
Werden Bezeichnungsschilder der REG nicht direkt auf
die REG angebracht sind die REG hinter den Abdeckungen zusätzlich mit einem wasserfesten Schreibstift zu beschriften.

Die Prüfprotokolle über die Bauartprüfung gemäss IEC/EN 61439 -1/-2 (DIN VDE 660 Teil 600-1/-2) sind
Bestandteil der Dokumentation.

*Hinweis: Fabrikatsabfrage Niederspannungsschaltanlage*
Fabrikatsabfrage Niederspannungsschaltanlage

'Hersteller und Typ: ................................... vom Bieter einzutragen.'

**01.02.0010 Energie-Schaltgerätekombination Gehäuse Stahl undurchsichtige Tür an Bedienfront I 630 A**
Energie-Schaltgerätekombination DIN EN IEC 61439-2 (VDE 0660-600-2), Bedienung durch Elektrofachkraft, Gehäuse aus Stahl, Oberfläche pulverbeschichtet, mit undurchsichtiger Tür an Bedienfront, Schutzklasse II (Isolierung),
Bemessungsstrom I Index nA tiefgestellt 630 A, Basisschutz gegen elektrischen Schlag, Fehlerschutz gegen elektrischen Schlag durch Abschaltung, Innenaufstellung, Schutzart IP 43 DIN EN 60529 (VDE 0470-1), Schutzart IK06 DIN EN 62262 (VDE 0470-100),

Verschmutzungsgrad 3 (schwer) DIN EN 61010-1 (VDE 0411-1),
EMV-Umgebung A Gewerbe Industrie, Schrankbauform, Wandmontage, Aufstellung im elektrischen Betriebsraum DIN VDE 0100-729 (VDE 0100-729), Anlage ortsfest,

Reihenklemmen für Steuerleitungen und 2x PA-Leitungen. Platzreserven für Abgangsreihenklemmen, Einspeisung von oben, Abgänge nach oben.

Beschriftung aller Geräte, Kabel/Leitungen, Einzel-
oder Sammelschienen und Abdeckungen, mit Plantasche, Stromkreisliste und Stromlaufplan.

Montage eines Sammelschienensystem (bis zu 9
Feldbreiten) für Bemessungsbetriebsspannung 400 V AC, Bemessungsstrom bis 630A für NH1/2 und NH00 Lasttrennleisten.

Montage eines Sammelschienensystem (bis zu 2
Feldbreiten) für Bemessungsbetriebsspannung 400 V AC, Bemessungsstrom bis 63A für DO2 - Sicherungssockel.

Abmessungen (HxBxT): ca. 1400 x 2100 x 350 mm, mindestens 864 Teilungseinheiten

Energie-Schaltgerätekombination bestückt mit 3
Phasenkontrollleuchten als LED-Meldeleuchten nach VDE 0660-Teil 205, Durchmesser ca. 30 mm in Fronttür
montiert mit gravierten Bezeichnungsschild (L1-L2-L3)
sowie mit nachfolgend beschriebenen Betriebsmitteln'
Menge: 1,000 St
Kostengruppe DIN 276 2018-12: 400000000

**01.02.0020 Lasttrennschalter Hauptschalter 3polig 690VAC AC-23 630A**
STLB-Bau 2025-10 054
Lasttrennschalter DIN EN IEC 60947-3 (VDE 0660-107), als Hauptschalter, gekapselt, 3-polig, Bemessungsbetriebsspannung 690 V AC, in Festeinbautechnik, mit Handantrieb, zur Montage auf Tragschiene DIN EN 60715 (VDE 0660-520), fingersicher DIN EN 50274 (VDE 0660-514), Gebrauchskategorie AC-23, Bemessungsbetriebsstrom 630 A, Gehäuse aus Aluminium.
Menge: 1,000 St
Leistungsbereich: 054
Kostengruppe DIN 276 2018-12: 400000000

**01.02.0030 Lasttrennschalter NH-Sicherung LeistenBF Gr.1 3polig 400VAC Handantrieb NH-Sicherungseinsatz 200A**
STLB-Bau 2025-10 054
Lasttrennschalter mit NH-Sicherungen in Leistenbauform DIN EN IEC 60947-3 (VDE 0660-107), Baugröße 1, bedingter Bemessungskurzschlussstrom 100 kA, 3-polig, Schutzart IP 4X DIN EN 60529, frontseitig, Bemessungsbetriebsspannung 400 V AC, Doppelunterbrechung, 3-polig schaltbar, mit unabhängiger Handbetätigung, in Festeinbautechnik, mit Schraubanschluss, mit NH-Sicherungseinsatz, Bemessungsstrom 200 A, mit Meldeschalter-Schaltstellung.
Menge: 1,000 St
Leistungsbereich: 054
Kostengruppe DIN 276 2018-12: 400000000

**01.02.0040 Lasttrennschalter NH-Sicherung LeistenBF Gr.00 3polig 400VAC Handantrieb NH-Sicherungseinsatz 160A**
STLB-Bau 2025-10 054
Lasttrennschalter mit NH-Sicherungen in Leistenbauform DIN EN IEC 60947-3 (VDE 0660-107), Baugröße 00, bedingter Bemessungskurzschlussstrom 100 kA, 3-polig, Schutzart IP 4X DIN EN 60529, frontseitig, Bemessungsbetriebsspannung 400 V AC, Doppelunterbrechung, 3-polig schaltbar, mit unabhängiger Handbetätigung, in Festeinbautechnik, mit Schraubanschluss, mit NH-Sicherungseinsatz, Bemessungsstrom 160 A, mit Meldeschalter-Schaltstellung.
Menge: 14,000 St
Leistungsbereich: 054
Kostengruppe DIN 276 2018-12: 400000000

**01.02.0050 Messgerät multifunktional Digitalausgang Photo MOS belastbar 30mA 10-50VDC IP5X 400VAC LCD**
STLB-Bau 2025-10 054
Multifunktionales Messgerät für die Messung und wahlweise Darstellung der Messergebnisse auf einem Display für die Messfunktionen Spannung in V, Strom in A (Effektivwerte), Wirkleistung in kW, Blindleistung in kVAr, Scheinleistung in kVA, Leistungsfaktor cos phi, Frequenz in Hz, Oberschwingung in V/A, mit Digitalausgang Photo MOS, galvanisch getrennt, belastbar mit 30 mA bei 10 bis 50 V DC, Mittelwertbildung für Strom und Wirkleistung über einen einstellbaren Zeitraum, Maximalwertspeicher für Ströme, Mittelwert des Stromes und Mittelwert der Wirkleistung, Extremwertspeicher für Spannungen, Ströme, Wirkleistung, Scheinleistung und Mittelwert der Wirkleistung,
Messgenauigkeit: Strom 0,5 %, Spannung 0,5 %, Leistung 1 %, Schutzart IP 5X DIN EN 60529 (VDE 0470-1), für Frontrahmeneinbau, Frontrahmen DIN 43718 B/H 96/96 mm, Stromwandleranschluss einstellbar 1 oder 5 A, direkter Anschluss, Bemessungsbetriebsspannung 400 V, Messwertanzeige mit LCD hinter blendungsarmer Glasscheibe.
Menge: 1,000 St
Leistungsbereich: 054
Kostengruppe DIN 276 2018-12: 400000000

**01.02.0060 Einbau Feldbus-Zähler**
Einbau und anschließen eines beigestellten
Feldbus-Zählers, einschl. der erforderlichen
Kabelschuhe und Verschraubungen, inkl. Auflegen der BUS Leitung auf Reihenklemmen zur Übergabe an die GA.
Menge: 1,000 psch
Kostengruppe DIN 276 2018-12: 400000000

**01.02.0070 Stromwandler 0,72kV Kl.0,2 FS5 primär 750A sekundär 5A 10VA**
STLB-Bau 2025-10 054
Stromwandler DIN EN 61869-2 (VDE 0414-9-2) für Messzwecke, Maße DIN 42600-2, Bemessungsbetriebsspannung 0,72 kV, mit Beglaubigung, Genauigkeitsklasse 0,2, Überstrombegrenzungsfaktor FS 5, Bemessungsstrom primär 750 A, Bemessungsstrom sekundär 5 A, Bemessungsleistung 10 VA.
Menge: 6,000 St
Leistungsbereich: 054
Kostengruppe DIN 276 2018-12: 400000000

**01.02.0080 Dx/D0x Sicherungssockel Gr.D01 400VAC/250VDC Sicherungseinsatz 16A 3polig**
STLB-Bau 2025-10 054
Dx/D0x Sicherungssockel (Sicherungsunterteil) DIN VDE 0636-3 (VDE 0636-3), einschl. Passeinsatz und Schraubkappe, Baugröße D 01, Bemessungsbetriebsspannung 400 V AC/250 V DC, für Stromschiene als Reitersicherung, mit Sicherungseinsatz, Bemessungsstrom 16 A, 3-polig mit Abdeckung.
Menge: 3,000 St
Leistungsbereich: 054
Kostengruppe DIN 276 2018-12: 400000000

**01.02.0090 Überspannungsschutzgerät Typ2 Reiheneinbau 230/400VAC Schutzpegel 1,5kV**
STLB-Bau 2025-10 050
Überspannungsschutzgerät DIN EN 61643-11 (VDE 0675-6-11), Typ 2, Einbauort am oder in der Nähe des Speisepunktes der elektrischen Anlage, Komplettbauweise, als Reiheneinbaugerät, Maße DIN 43880, mit Funktionsanzeige und potentialfreiem Kontakt für Fernanzeige, Bemessungsbetriebsspannung 230/400 V AC, 4+0-Schaltung (L1-PE und L2-PE und L3-PE und N-PE), Schutzpegel max. 1,5 kV.
Menge: 1,000 St
Leistungsbereich: 050
Kostengruppe DIN 276 2018-12: 400000000

**01.02.0100 Überspannungsschutzgerät Typ1/2 Reiheneinbau 230/400VAC 7,5kA/Pol Schutzpegel 1,5kV**
STLB-Bau 2025-10 050
Überspannungsschutzgerät DIN EN 61643-11 (VDE 0675-6-11), Typ 1 und 2, Einbauort am oder in der Nähe des Speisepunktes der elektrischen Anlage, Komplettbauweise, als Reiheneinbaugerät, Maße DIN 43880, mit Funktionsanzeige und potentialfreiem Kontakt für Fernanzeige, Bemessungsbetriebsspannung 230/400 V AC, 4+0-Schaltung (L1-PE und L2-PE und L3-PE und N-PE), Blitzstoßstrom (10/350) mind. 7,5 kA je Pol, Folgestromlöschfähigkeit mind. 50 kA effektiv, Schutzpegel max. 1,5 kV.
Menge: 1,000 St
Leistungsbereich: 050
Kostengruppe DIN 276 2018-12: 400000000

**01.02.0110 Dx/D0x Sicherungssockel Gr.D02 400VAC/250VDC Sicherungseinsatz 63A 3polig**
STLB-Bau 2025-10 054
Dx/D0x Sicherungssockel (Sicherungsunterteil) DIN VDE 0636-3 (VDE 0636-3), einschl. Passeinsatz und Schraubkappe, Baugröße D 02, Bemessungsbetriebsspannung 400 V AC/250 V DC, für Stromschiene als Reitersicherung, mit Sicherungseinsatz, Bemessungsstrom 63 A, 3-polig mit Abdeckung.
Menge: 4,000 St
Leistungsbereich: 054
Kostengruppe DIN 276 2018-12: 400000000

**01.02.0120 Leitungsschutzschalter 230/400VAC Ausschaltvermögen 6kA einpolig Charakter.B 10A**
STLB-Bau 2025-10 054
Leitungsschutzschalter DIN EN 60898-1 (VDE 0641-11), als Reiheneinbaugerät, Maße DIN 43880, fingersicher DIN EN 50274 (VDE 0660-514),
Bemessungsbetriebsspannung 230/400 V AC, Bemessungsausschaltvermögen 6 kA, mit beidseitiger Klemmenabdeckung, einpolig, Auslösecharakteristik B, Bemessungsstrom 10 A, mit Aufnahmevorrichtung für Beschriftungsschild.
Menge: 6,000 St
Leistungsbereich: 054
Kostengruppe DIN 276 2018-12: 400000000

**01.02.0130 Leitungsschutzschalter 230/400VAC Ausschaltvermögen 6kA einpolig Charakter.B 16A**
STLB-Bau 2025-10 054
Leitungsschutzschalter DIN EN 60898-1 (VDE 0641-11), als Reiheneinbaugerät, Maße DIN 43880, fingersicher DIN EN 50274 (VDE 0660-514),
Bemessungsbetriebsspannung 230/400 V AC, Bemessungsausschaltvermögen 6 kA, mit beidseitiger Klemmenabdeckung, einpolig, Auslösecharakteristik B, Bemessungsstrom 16 A, mit Aufnahmevorrichtung für Beschriftungsschild.
Menge: 12,000 St
Leistungsbereich: 054
Kostengruppe DIN 276 2018-12: 400000000

**01.02.0140 Leitungsschutzschalter 230/400VAC Ausschaltvermögen 6kA 3polig Charakter.C 16A**
STLB-Bau 2025-10 054
Leitungsschutzschalter DIN EN 60898-1 (VDE 0641-11), als Reiheneinbaugerät, Maße DIN 43880, fingersicher DIN EN 50274 (VDE 0660-514),
Bemessungsbetriebsspannung 230/400 V AC, Bemessungsausschaltvermögen 6 kA, mit beidseitiger Klemmenabdeckung, 3-polig, Auslösecharakteristik C, Bemessungsstrom 16 A, mit Aufnahmevorrichtung für Beschriftungsschild.
Menge: 6,000 St
Leistungsbereich: 054
Kostengruppe DIN 276 2018-12: 400000000

**01.02.0150 Leitungsschutzschalter 230/400VAC Ausschaltvermögen 6kA 3polig Charakter.C 32A**
STLB-Bau 2025-10 054
Leitungsschutzschalter DIN EN 60898-1 (VDE 0641-11), als Reiheneinbaugerät, Maße DIN 43880, fingersicher DIN EN 50274 (VDE 0660-514),
Bemessungsbetriebsspannung 230/400 V AC, Bemessungsausschaltvermögen 6 kA, mit beidseitiger Klemmenabdeckung, 3-polig, Auslösecharakteristik C, Bemessungsstrom 32 A, mit Aufnahmevorrichtung für Beschriftungsschild.
Menge: 2,000 St
Leistungsbereich: 054
Kostengruppe DIN 276 2018-12: 400000000

**01.02.0160 Fehlerstromschutzschalter RCBO TypA unverzögert Charakter.B 16A Fehlerstrom 30mA einpolig+N 230VAC**
STLB-Bau 2025-10 054
Fehlerstromschutzschalter mit Überstromschutz (RCBO) DIN EN 61009-1 (VDE 0664-20), als Reiheneinbaugerät, Maße DIN 43880, fingersicher DIN EN 50274 (VDE 0660-514), Typ A pulsstromsensitiv, Auslösung unverzögert, Auslösecharakteristik B, DIN EN 60898-1 (VDE 0641-11), Bemessungsstrom 16 A, Bemessungsfehlerstrom 30 mA, einpolig + N, 230 V AC, Kurzschlussfestigkeit 10 kA, stoßstromfest bis 250 A, mit Handbetätigung, mit Aufnahmevorrichtung für Beschriftungsschild.
Menge: 4,000 St
Leistungsbereich: 054
Kostengruppe DIN 276 2018-12: 400000000

**01.02.0170 Fehlerstromschutzschalter RCCB TypA unverzögert 40A Fehlerstrom 30mA 3polig+N 400VAC**
STLB-Bau 2025-10 054
Fehlerstromschutzschalter (RCCB) DIN EN 61008-1 (VDE 0664-10), als Reiheneinbaugerät, Maße DIN 43880, fingersicher DIN EN 50274 (VDE 0660-514), Typ A pulsstromsensitiv, Auslösung unverzögert, Bemessungsstrom 40 A, Bemessungsfehlerstrom 30 mA, 3-polig + N, 400 V AC, Kurzschlussfestigkeit 10 kA, stoßstromfest bis 250 A, mit Handbetätigung, mit Aufnahmevorrichtung für Beschriftungsschild.
Menge: 4,000 St
Leistungsbereich: 054
Kostengruppe DIN 276 2018-12: 400000000

**01.02.0180 Fehlerstromschutzschalter RCCB TypA unverzögert 63A Fehlerstrom 30mA 3polig+N 400VAC**
STLB-Bau 2025-10 054
Fehlerstromschutzschalter (RCCB) DIN EN 61008-1 (VDE 0664-10), als Reiheneinbaugerät, Maße DIN 43880, fingersicher DIN EN 50274 (VDE 0660-514), Typ A pulsstromsensitiv, Auslösung unverzögert, Bemessungsstrom 63 A, Bemessungsfehlerstrom 30 mA, 3-polig + N, 400 V AC, Kurzschlussfestigkeit 10 kA, stoßstromfest bis 250 A, mit Handbetätigung, mit Aufnahmevorrichtung für Beschriftungsschild.
Menge: 1,000 St
Leistungsbereich: 054
Kostengruppe DIN 276 2018-12: 400000000

**01.02.0190 Installationsschütz 4polig AC-3 63A 400VAC Betätigungsspannung 230VAC**
STLB-Bau 2025-10 054
Installationsschütz DIN EN 61095 (VDE 0637-3), als Reiheneinbaugerät, Maße DIN 43880, fingersicher DIN EN 50274 (VDE 0660-514), Bemessungsisolationsspannung 500 V AC, 4-polig, zur Montage auf Tragschiene DIN EN 60715 (VDE 0660-520), Gebrauchskategorie AC-3, Bemessungsbetriebsstrom mind. 63 A, Bemessungsbetriebsspannung 400 V AC, Bemessungsbetätigungsspannung 230 V AC.
Menge: 2,000 St
Leistungsbereich: 054
Kostengruppe DIN 276 2018-12: 400000000

**01.02.0200 Installationsschütz 4polig AC-3 40A 400VAC Betätigungsspannung 230VAC**
STLB-Bau 2025-10 054
Installationsschütz DIN EN 61095 (VDE 0637-3), als Reiheneinbaugerät, Maße DIN 43880, fingersicher DIN EN 50274 (VDE 0660-514), Bemessungsisolationsspannung 500 V AC, 4-polig, zur Montage auf Tragschiene DIN EN 60715 (VDE 0660-520), Gebrauchskategorie AC-3, Bemessungsbetriebsstrom mind. 40 A, Bemessungsbetriebsspannung 400 V AC, Bemessungsbetätigungsspannung 230 V AC.
Menge: 1,000 St
Leistungsbereich: 054
Kostengruppe DIN 276 2018-12: 400000000

**01.02.0210 Installationsschütz 4polig AC-3 40A 400VAC Betätigungsspannung 24VDC**
STLB-Bau 2025-10 054
Installationsschütz DIN EN 61095 (VDE 0637-3), als Reiheneinbaugerät, Maße DIN 43880, fingersicher DIN EN 50274 (VDE 0660-514), Bemessungsisolationsspannung 500 V AC, 4-polig, zur Montage auf Tragschiene DIN EN 60715 (VDE 0660-520), Gebrauchskategorie AC-3, Bemessungsbetriebsstrom mind. 40 A, Bemessungsbetriebsspannung 400 V AC, Bemessungsbetätigungsspannung 24 V DC.
Menge: 1,000 St
Leistungsbereich: 054
Kostengruppe DIN 276 2018-12: 400000000

**01.02.0220 Schaltuhr Synchronantrieb 230V Gangreserve 24h Stundenscheibe 1W/Scheibe 10A Schaltabstand 15Min**
STLB-Bau 2025-10 054
Schaltuhr mit Synchronantrieb, als Reiheneinbaugerät, Maße DIN 43880, fingersicher DIN EN 50274 (VDE 0660-514), zur Montage auf Tragschiene DIN EN 60715 (VDE 0660-520), Bemessungsbetriebsspannung 230 V AC, Gangabweichung 1 s/d, mit Gangreserve 24 h, mit Stundenscheibe, mit 1 W je Scheibe, Belastbarkeit 10 A, 230 V AC, min. Schaltabstand 15 min.
Menge: 1,000 St
Leistungsbereich: 054
Kostengruppe DIN 276 2018-12: 400000000

**01.02.0230 Dämmerungsschalter Schaltuhr synchron Schalt-P 2200 W 3-2000lx**
STLB-Bau 2025-10 053
Dämmerungsschalter 230 V AC mit Schaltuhr mit Synchronantrieb, für Montage auf Tragschiene DIN EN 60715 (VDE 0660-520), mit Fernmesselement,
Schaltleistung 2200 W, Einstellbereich 3 bis 2000 lx,
Einschaltverzögerung mind. 60 s,
Ausschaltverzögerung mind. 60 s, Belastbarkeit 10 A, 230 V AC.
Menge: 1,000 St
Leistungsbereich: 053
Kostengruppe DIN 276 2018-12: 400000000

**01.02.0240 Maximumüberwachungseinr. 3W 3x230/400VAC**
STLB-Bau 2025-10 054
Maximumüberwachungseinrichtung mit Höchstlastschalter, mit Soll-Ist-Vergleich des Energieverbrauchs, mit Anzeige des Messperiodenablaufs und der Soll-Ist-Differenz, mit Signalkontakt, mit Impulsgeberzähler einschl. systemgebundenem Verstärker, mit 3 potentialfreien Wechslern zur Laststeuerung, Reihenfolge der Zu- und Abschaltung mit Schalter wählbar, Wiederzuschaltung zu Beginn der nächsten Messperiode, für Dreiphasenwechselstromsystem, zum Anschluss an Messwandler, Bemessungsstrom sekundär 5 A, Bemessungsbetriebsspannung 3 x 230/400 V AC, Messperiode 15 Minuten, mit Hilfsrelais zur galvanischen Trennung vom Verrechnungszählsatz, für Hilfs- und Impulsspannung, und Ausgang 0 bis 20 mA für Mittelwertschreiber,
Hersteller und Typ ....................................................
vom Bieter einzutragen.
Menge: 1,000 St
Leistungsbereich: 054
Kostengruppe DIN 276 2018-12: 400000000

**01.02.0250 Stationsbeschilderung**
1 Satz Stationsbeschilderung
Warn- und Sicherheitsregeln nach DIN/VDE
Betrieb von Starkstromanlagen
Merkblatt mit Hinweisen zur Brandbekämpfung
Unfallverhütung
Anleitung zur ersten Hilfe
Schilder: Nicht Schalten, Geerdet und Kurzgeschlossen
mit Magnethalterung
Menge: 1,000 St
Kostengruppe DIN 276 2018-12: 400000000

**01.02.0260 Übersichtsschaltplan NS**
Übersichtsschaltplan DIN A 2 der kompletten
Anlage unter Glas
Menge: 1,000 St
Kostengruppe DIN 276 2018-12: 400000000

#### Untertitel 01.03 KG 444 Unterverteilungen

*Hinweis: Vorbemerkungen zu den Verteilungen:*
Vorbemerkungen zu den Verteilungen:

Die nachfolgend beschriebenen Verteilungen sind
entsprechend der bestätigten Werksplanung der
Verteilungen zu liefern, betriebsfertig zu montieren,
einschl. Anbauflansche und Kabeleinführungsstutzen und anschlußfertig zu verdrahten. Das Erstellen der
Werksplanung ist in die Einheitspreise
einzukalkulieren. Es ist ein einheitliches Fabrikat
eines Herstellers vorzusehen.

Die Verdrahtung und das Auflegen sämtlicher von der
Verteilung abgehender Kabel- und Leitungen erfolgt auf
Reihenklemmen, N-Trennklemmen und
Schutzleiterklemmen. Diese Klemmen sind in die
Einheitspreise einzukalkulieren.

Sicherungen für die beschriebenen D01-/D02-Sockel,
D01-, D02- und NH-Sicherungslasttrennschalter sind zu
berücksichtigen und in die Einheitspreise der Geräte zu
kalkulieren.

Alle Kabel und Leitungen sind lt. Übersichtsschaltplan
anzuschließen. Die Kabel- und Leitungsanschlüsse sind
Bestandteil des Verteilungseinheitspreises.

Das Sammelschienensystem ist hinten
(oben oder / und unten) im Feld angeordnet.
Die Neutralleiter-und PEN-Leiterschienen sind den Aussenleiterschienen räumlich zugeordnet.
Die Schutzleiterschienen(PE) sind
leicht zugänglich im Feld vorn anzuordnen.
Alle Stromschienen sind zusätzlich mit einer
Abdeckung an allen Berührbaren, nicht belegten Stellen
zu versehen, damit das direkte berühren erschwert wird.

N- und PE-Leiter sind mit gleicher Stromtragfähigkeit
auszuführen wie die Außenleiter. Die Schienensysteme
sind EMV-gerecht aufzubauen.

Folgende Datenpunkte sind auf Klemmleisten potentialfrei zur Übergabe an einen separaten Schrank zur Verfügung zu stellen:

- Überspannungsschutzgeräte

Desweiteren sind in die Einheitspreise sämtliche
Materialien einzukalkulieren, die zu einer einwandfrei
funktionierenden Anlage erforderlich sind und nicht
gesondert aufgeführt werden, sowie die Erstellung von
Aufbau- und Stromlaufplänen mit Steuerungen auf der
Basis der zur Verfügung gestellten
Übersichtspläne und Beschreibungen.

Die Verteilungen sind für die Nachfolgeinstallationen
mit einer Platzreserve von 30% anzubieten.

Alle von der Verteilung abgehenden Kabel / Leitungen
sind mit einem geeigneten Beschriftungssystem
(Kabelmarker/Leitungs- markierer aus Kunststoff mit
gedruckten Einlagen) zu versehen.

Die Verteilungsbeschriftung von Reiheneinbaugeräten
(REG) und der Verteilung selbst hat grundsätzlich mit
gravierten Bezeichnungsschildern zu erfolgen.
Werden Bezeichnungsschilder der REG nicht direkt auf
die REG angebracht sind die REG hinter den Abdeckungen zusätzlich mit einem wasserfesten Schreibstift zu beschriften.

Die Prüfprotokolle über die Bauartprüfung gemäss IEC/EN 61439 -1/-3 (DIN VDE 660 Teil 600-1/-2) sind
Bestandteil der Dokumentation.

*Hinweis: Fabrikatsabfrage Niederspannungsschaltanlage*
Fabrikatsabfrage Niederspannungsschaltanlage

'Hersteller und Typ: ................................... vom Bieter einzutragen.'

**01.03.0010 Installationsverteiler**
Installationsverteiler DIN EN 61439-3 (VDE 0660-600-3), U Index e tiefgestellt kleiner gleich 300 V AC gegen Erde, Bedienung durch elektrotechnischen Laien, Gehäuse aus Stahl, Oberfläche pulverbeschichtet, mit undurchsichtiger Tür an Bedienfront, Schutzklasse II (Isolierung),
Bemessungsspannung U Index e tiefgestellt 400 V,

Bemessungsstrom I Index nA tiefgestellt 63 A, Basisschutz gegen elektrischen Schlag, Fehlerschutz gegen elektrischen Schlag durch Abschaltung, Innenaufstellung, Schutzart IP 44 DIN EN 60529 (VDE 0470-1), Schutzart IK06 DIN EN 62262 (VDE 0470-100),

Verschmutzungsgrad 2 (mittel) DIN EN 61010-1 (VDE 0411-1), EMV-Umgebung A Gewerbe Industrie, geschlossene Bauform, Wandmontage.

Reihenklemmen für Steuerleitungen und 2x PA-Leitungen. Platzreserven für Abgangsreihenklemmen, Einspeisung von oben, Abgänge nach oben/unten.

Platzreserven für Abgangsreihenklemmen, Überspannungssschutzorgane.

Beschriftung aller Geräte, Kabel/Leitungen, Einzel-
oder Sammelschienen und Abdeckungen, mit Plantasche, Stromkreisliste und Stromlaufplan.

Montage eines Sammelschienensystem (bis zu 2
Feldbreiten) für Bemessungsbetriebsspannung 400 V AC, Bemessungsstrom bis 63A für DO2 - Sicherungssockel.

Abmessungen (HxBxT): ca. 1250 x 800 x 225 mm, mindestens 288 Teilungseinheiten

Installationsverteiler bestückt mit 3
Phasenkontrollleuchten als LED-Meldeleuchten nach VDE 0660-Teil 205, Durchmesser ca. 30 mm in Fronttür
montiert mit gravierten Bezeichnungsschild (L1-L2-L3)
sowie mit nachfolgend beschriebenen Betriebsmitteln'
Menge: 7,000 St
Kostengruppe DIN 276 2018-12: 400000000

**01.03.0020 Installationsverteiler**
Installationsverteiler DIN EN 61439-3 (VDE 0660-600-3), U Index e tiefgestellt kleiner gleich 300 V AC gegen Erde, Bedienung durch elektrotechnischen Laien, Gehäuse aus Stahl, Oberfläche pulverbeschichtet, mit undurchsichtiger Tür an Bedienfront, Schutzklasse II (Isolierung),
Bemessungsspannung U Index e tiefgestellt 400 V,

Bemessungsstrom I Index nA tiefgestellt 63 A, Basisschutz gegen elektrischen Schlag, Fehlerschutz gegen elektrischen Schlag durch Abschaltung, Innenaufstellung, Schutzart IP 44 DIN EN 60529 (VDE 0470-1), Schutzart IK06 DIN EN 62262 (VDE 0470-100),

Verschmutzungsgrad 2 (mittel) DIN EN 61010-1 (VDE 0411-1), EMV-Umgebung A Gewerbe Industrie, geschlossene Bauform, Wandmontage.

Reihenklemmen für Steuerleitungen und 2x PA-Leitungen. Platzreserven für Abgangsreihenklemmen, Einspeisung von oben, Abgänge nach oben/unten.

Platzreserven für Abgangsreihenklemmen, Überspannungssschutzorgane.

Beschriftung aller Geräte, Kabel/Leitungen, Einzel-
oder Sammelschienen und Abdeckungen, mit Plantasche, Stromkreisliste und Stromlaufplan.

Montage eines Sammelschienensystem (bis zu 2
Feldbreiten) für Bemessungsbetriebsspannung 400 V AC, Bemessungsstrom bis 63A für DO2 - Sicherungssockel.

Abmessungen (HxBxT): ca. 1100 x 550 x 225 mm, mindestens 168 Teilungseinheiten

Installationsverteiler bestückt mit 3
Phasenkontrollleuchten als LED-Meldeleuchten nach VDE 0660-Teil 205, Durchmesser ca. 30 mm in Fronttür
montiert mit gravierten Bezeichnungsschild (L1-L2-L3)
sowie mit nachfolgend beschriebenen Betriebsmitteln'
Menge: 1,000 St
Kostengruppe DIN 276 2018-12: 400000000

**01.03.0030 Lasttrennschalter Hauptschalter 3polig 690VAC AC-23 63A**
STLB-Bau 2025-10 054
Lasttrennschalter DIN EN IEC 60947-3 (VDE 0660-107), als Hauptschalter, gekapselt, 3-polig, Bemessungsbetriebsspannung 690 V AC, in Festeinbautechnik, mit Handantrieb, zur Montage auf Tragschiene DIN EN 60715 (VDE 0660-520), fingersicher DIN EN 50274 (VDE 0660-514), Gebrauchskategorie AC-23, Bemessungsbetriebsstrom 63 A, Gehäuse aus Aluminium.
Menge: 8,000 St
Leistungsbereich: 054
Kostengruppe DIN 276 2018-12: 400000000

**01.03.0040 Dx/D0x Sicherungssockel Gr.D01 400VAC/250VDC Sicherungseinsatz 16A 3polig**
STLB-Bau 2025-10 054
Dx/D0x Sicherungssockel (Sicherungsunterteil) DIN VDE 0636-3 (VDE 0636-3), einschl. Passeinsatz und Schraubkappe, Baugröße D 01, Bemessungsbetriebsspannung 400 V AC/250 V DC, für Stromschiene als Reitersicherung, mit Sicherungseinsatz, Bemessungsstrom 16 A, 3-polig mit Abdeckung.
Menge: 8,000 St
Leistungsbereich: 054
Kostengruppe DIN 276 2018-12: 400000000

**01.03.0050 Dx/D0x Sicherungssockel Gr.D02 400VAC/250VDC Sicherungseinsatz 63A 3polig**
STLB-Bau 2025-10 054
Dx/D0x Sicherungssockel (Sicherungsunterteil) DIN VDE 0636-3 (VDE 0636-3), einschl. Passeinsatz und Schraubkappe, Baugröße D 02, Bemessungsbetriebsspannung 400 V AC/250 V DC, für Stromschiene als Reitersicherung, mit Sicherungseinsatz, Bemessungsstrom 63 A, 3-polig mit Abdeckung.
Menge: 45,000 St
Leistungsbereich: 054
Kostengruppe DIN 276 2018-12: 400000000

**01.03.0060 Leitungsschutzschalter 230/400VAC Ausschaltvermögen 6kA einpolig Charakter.B 10A**
STLB-Bau 2025-10 054
Leitungsschutzschalter DIN EN 60898-1 (VDE 0641-11), als Reiheneinbaugerät, Maße DIN 43880, fingersicher DIN EN 50274 (VDE 0660-514),
Bemessungsbetriebsspannung 230/400 V AC, Bemessungsausschaltvermögen 6 kA, mit beidseitiger Klemmenabdeckung, einpolig, Auslösecharakteristik B, Bemessungsstrom 10 A, mit Aufnahmevorrichtung für Beschriftungsschild.
Menge: 78,000 St
Leistungsbereich: 054
Kostengruppe DIN 276 2018-12: 400000000

**01.03.0070 Leitungsschutzschalter 230/400VAC Ausschaltvermögen 6kA einpolig Charakter.B 16A**
STLB-Bau 2025-10 054
Leitungsschutzschalter DIN EN 60898-1 (VDE 0641-11), als Reiheneinbaugerät, Maße DIN 43880, fingersicher DIN EN 50274 (VDE 0660-514),
Bemessungsbetriebsspannung 230/400 V AC, Bemessungsausschaltvermögen 6 kA, mit beidseitiger Klemmenabdeckung, einpolig, Auslösecharakteristik B, Bemessungsstrom 16 A, mit Aufnahmevorrichtung für Beschriftungsschild.
Menge: 140,000 St
Leistungsbereich: 054
Kostengruppe DIN 276 2018-12: 400000000

**01.03.0080 Leitungsschutzschalter 230/400VAC Ausschaltvermögen 6kA 3polig Charakter.C 16A**
STLB-Bau 2025-10 054
Leitungsschutzschalter DIN EN 60898-1 (VDE 0641-11), als Reiheneinbaugerät, Maße DIN 43880, fingersicher DIN EN 50274 (VDE 0660-514),
Bemessungsbetriebsspannung 230/400 V AC, Bemessungsausschaltvermögen 6 kA, mit beidseitiger Klemmenabdeckung, 3-polig, Auslösecharakteristik C, Bemessungsstrom 16 A, mit Aufnahmevorrichtung für Beschriftungsschild.
Menge: 13,000 St
Leistungsbereich: 054
Kostengruppe DIN 276 2018-12: 400000000

**01.03.0090 Leitungsschutzschalter 230/400VAC Ausschaltvermögen 6kA 3polig Charakter.C 32A**
STLB-Bau 2025-10 054
Leitungsschutzschalter DIN EN 60898-1 (VDE 0641-11), als Reiheneinbaugerät, Maße DIN 43880, fingersicher DIN EN 50274 (VDE 0660-514),
Bemessungsbetriebsspannung 230/400 V AC, Bemessungsausschaltvermögen 6 kA, mit beidseitiger Klemmenabdeckung, 3-polig, Auslösecharakteristik C, Bemessungsstrom 32 A, mit Aufnahmevorrichtung für Beschriftungsschild.
Menge: 2,000 St
Leistungsbereich: 054
Kostengruppe DIN 276 2018-12: 400000000

**01.03.0100 Fehlerstromschutzschalter RCBO TypA unverzögert Charakter.B 16A Fehlerstrom 30mA einpolig+N 230VAC**
STLB-Bau 2025-10 054
Fehlerstromschutzschalter mit Überstromschutz (RCBO) DIN EN 61009-1 (VDE 0664-20), als Reiheneinbaugerät, Maße DIN 43880, fingersicher DIN EN 50274 (VDE 0660-514), Typ A pulsstromsensitiv, Auslösung unverzögert, Auslösecharakteristik B, DIN EN 60898-1 (VDE 0641-11), Bemessungsstrom 16 A, Bemessungsfehlerstrom 30 mA, einpolig + N, 230 V AC, Kurzschlussfestigkeit 10 kA, stoßstromfest bis 250 A, mit Handbetätigung, mit Aufnahmevorrichtung für Beschriftungsschild.
Menge: 10,000 St
Leistungsbereich: 054
Kostengruppe DIN 276 2018-12: 400000000

**01.03.0110 Fehlerstromschutzschalter RCCB TypA unverzögert 40A Fehlerstrom 30mA 3polig+N 400VAC**
STLB-Bau 2025-10 054
Fehlerstromschutzschalter (RCCB) DIN EN 61008-1 (VDE 0664-10), als Reiheneinbaugerät, Maße DIN 43880, fingersicher DIN EN 50274 (VDE 0660-514), Typ A pulsstromsensitiv, Auslösung unverzögert, Bemessungsstrom 40 A, Bemessungsfehlerstrom 30 mA, 3-polig + N, 400 V AC, Kurzschlussfestigkeit 10 kA, stoßstromfest bis 250 A, mit Handbetätigung, mit Aufnahmevorrichtung für Beschriftungsschild.
Menge: 28,000 St
Leistungsbereich: 054
Kostengruppe DIN 276 2018-12: 400000000

**01.03.0120 Fehlerstromschutzschalter RCCB TypA unverzögert 63A Fehlerstrom 30mA 3polig+N 400VAC**
STLB-Bau 2025-10 054
Fehlerstromschutzschalter (RCCB) DIN EN 61008-1 (VDE 0664-10), als Reiheneinbaugerät, Maße DIN 43880, fingersicher DIN EN 50274 (VDE 0660-514), Typ A pulsstromsensitiv, Auslösung unverzögert, Bemessungsstrom 63 A, Bemessungsfehlerstrom 30 mA, 3-polig + N, 400 V AC, Kurzschlussfestigkeit 10 kA, stoßstromfest bis 250 A, mit Handbetätigung, mit Aufnahmevorrichtung für Beschriftungsschild.
Menge: 2,000 St
Leistungsbereich: 054
Kostengruppe DIN 276 2018-12: 400000000

**01.03.0130 Installationsschütz 4polig AC-3 63A 400VAC Betätigungsspannung 230VAC**
STLB-Bau 2025-10 054
Installationsschütz DIN EN 61095 (VDE 0637-3), als Reiheneinbaugerät, Maße DIN 43880, fingersicher DIN EN 50274 (VDE 0660-514), Bemessungsisolationsspannung 500 V AC, 4-polig, zur Montage auf Tragschiene DIN EN 60715 (VDE 0660-520), Gebrauchskategorie AC-3, Bemessungsbetriebsstrom mind. 63 A, Bemessungsbetriebsspannung 400 V AC, Bemessungsbetätigungsspannung 230 V AC.
Menge: 2,000 St
Leistungsbereich: 054
Kostengruppe DIN 276 2018-12: 400000000

**01.03.0140 Überspannungsschutzgerät Typ2 Reiheneinbau 230/400VAC Schutzpegel 1,5kV**
STLB-Bau 2025-10 050
Überspannungsschutzgerät DIN EN 61643-11 (VDE 0675-6-11), Typ 2, Einbauort am oder in der Nähe des Speisepunktes der elektrischen Anlage, Komplettbauweise, als Reiheneinbaugerät, Maße DIN 43880, mit Funktionsanzeige und potentialfreiem Kontakt für Fernanzeige, Bemessungsbetriebsspannung 230/400 V AC, 4+0-Schaltung (L1-PE und L2-PE und L3-PE und N-PE), Schutzpegel max. 1,5 kV.
Menge: 8,000 St
Leistungsbereich: 050
Kostengruppe DIN 276 2018-12: 400000000

**01.03.0150 Sicherheitstransformator Schutzkl.I IP2X Eingang 230VAC Ausgang 24VAC 250VA**
Sicherheitstransformator DIN EN 61558-2-6 (VDE 0570-2-6), für allgemeine Anwendung, Schutzklasse I, Schutzart IP 2X DIN EN 60529 (VDE 0470-1), einphasig, Bemessungseingangsspannung 230 V AC, Bemessungsausgangsspannung 15 V DC, Bemessungsleistung 250 VA.
Menge: 9,000 St
Kostengruppe DIN 276 2018-12: 400000000

#### Untertitel 01.04 KG 444 Verlegesysteme

*Hinweis: Vorbemerkungen zu den Kabelträgern*
Vorbemerkungen zu den Kabelträgern

Zu den Kabelträgersystemen gehören die erforderlichen
Befestigungswinkel, Wand- und Deckenbefestigungen,
Klemmwinkel, Stahl-Spreizdübel, Schrauben mit Zubehör,
Distanzstücke, Trägerklauen, Ankerbolzen,
Verbindungsstücke, Klemmstücke, Klemmschellen, Wandbügel, Trägerlaschen, Schutzkappen, Eckbleche, Anschlußstücke, Auflagewinkel, Überschubhülsen und - schmiegen, Gelenkstücke, Auflager, Anschlusslaschen, Abstandslaschen, Halterkupplungen, Leiterhalter und sonstige Kleinteile.
Elektroinstallationsrohre aus Metall sind mit
Kabelschutztüllen zu versehen. Dies ist in die
Einheitspreise einzukalkulieren.

Die nachfolgend beschriebenen Verlegesysteme sind zu
liefern und betriebsfertig montieren, einschl.
systembedingten Zubehör sowie aller Klein- und
Befestigungsmaterialien. Dies ist in die Einheitspreise
einzukalkulieren.

*Hinweis: Kabeltrassen*

**01.04.0010 Kabelrinne gelocht Stahl verz H 80mm B 400mm**
STLB-Bau 2025-10 053
Kabelrinne für Kabelträgersystem DIN EN 61537 (VDE 0639), gelocht, mit einem Trennsteg, aus feuerverzinktem Stahl DIN EN ISO 1461, Dicke 1 mm, Seitenhöhe mind. 80 mm, Breite mind. 400 mm, Einbau im Innenbereich.
Menge: 5,000 m
Leistungsbereich: 053
Kostengruppe DIN 276 2018-12: 400000000

**01.04.0020 Kabelrinne gelocht Stahl verz H 80mm B 300mm**
STLB-Bau 2025-10 053
Kabelrinne für Kabelträgersystem DIN EN 61537 (VDE 0639), gelocht, mit einem Trennsteg, aus feuerverzinktem Stahl DIN EN ISO 1461, Dicke 1 mm, Seitenhöhe mind. 80 mm, Breite mind. 300 mm, Einbau im Innenbereich.
Menge: 46,000 m
Leistungsbereich: 053
Kostengruppe DIN 276 2018-12: 400000000

**01.04.0030 Kabelrinne gelocht Stahl verz H 80mm B 200mm**
STLB-Bau 2025-10 053
Kabelrinne für Kabelträgersystem DIN EN 61537 (VDE 0639), gelocht, mit einem Trennsteg, aus feuerverzinktem Stahl DIN EN ISO 1461, Dicke 1 mm, Seitenhöhe mind. 80 mm, Breite mind. 200 mm, Einbau im Innenbereich.
Menge: 30,000 m
Leistungsbereich: 053
Kostengruppe DIN 276 2018-12: 400000000

**01.04.0040 Bogen Kabelrinne 90Grad waager. Stahl verz H 80mm B 200mm**
STLB-Bau 2025-10 053
Bogen, für Kabelrinne, 90 Grad, waagerecht, aus feuerverzinktem Stahl DIN EN ISO 1461, Dicke 1 mm, Seitenhöhe mind. 80 mm, Breite mind. 200 mm, Einbau im Innenbereich.
Menge: 2,000 St
Leistungsbereich: 053
Kostengruppe DIN 276 2018-12: 400000000

**01.04.0050 T-Abzweig Kabelrinne Stahl verz H 80mm B 300mm**
STLB-Bau 2025-10 053
T-Abzweig, für Kabelrinne, aus feuerverzinktem Stahl DIN EN ISO 1461, Dicke 1 mm, Seitenhöhe mind. 80 mm, Breite mind. 300 mm, Einbau im Innenbereich.
Menge: 2,000 St
Leistungsbereich: 053
Kostengruppe DIN 276 2018-12: 400000000

**01.04.0060 T-Abzweig Kabelrinne Stahl verz H 80mm B 400mm**
STLB-Bau 2025-10 053
T-Abzweig, für Kabelrinne, aus feuerverzinktem Stahl DIN EN ISO 1461, Dicke 1 mm, Seitenhöhe mind. 80 mm, Breite mind. 400 mm, Einbau im Innenbereich.
Menge: 1,000 St
Leistungsbereich: 053
Kostengruppe DIN 276 2018-12: 400000000

*Hinweis: Zubehör Kabelrinnen*

**01.04.0070 Kantenschutz Kabelrinnen**
Flexibler Kantenschutz aus PVC, mit eingebetteten
Metallklemmbändern an Schnittkanten von Kabelrinnen
Menge: 5,000 m
Kostengruppe DIN 276 2018-12: 400000000

**01.04.0080 Ausleger Kabelrinne Stahl verz bis 1,5kN L 600mm an Stielen**
STLB-Bau 2025-10 053
Ausleger für Kabelrinne, aus feuerverzinktem Stahl DIN EN ISO 1461, Tragfähigkeit bis 1,5 kN, Länge 600 mm, an Stielen, einseitig, Stiele werden gesondert vergütet, Einbau im Innenbereich.
Menge: 4,000 St
Leistungsbereich: 053
Kostengruppe DIN 276 2018-12: 400000000

**01.04.0090 Ausleger Kabelrinne Stahl verz bis 1,5kN L 400mm an Stielen**
STLB-Bau 2025-10 053
Ausleger für Kabelrinne, aus feuerverzinktem Stahl DIN EN ISO 1461, Tragfähigkeit bis 1,5 kN, Länge 400 mm, an Stielen, einseitig, Stiele werden gesondert vergütet, Einbau im Innenbereich.
Menge: 6,000 St
Leistungsbereich: 053
Kostengruppe DIN 276 2018-12: 400000000

**01.04.0100 Ausleger Kabelrinne Stahl verz bis 1,5kN L 300mm an Stielen**
STLB-Bau 2025-10 053
Ausleger für Kabelrinne, aus feuerverzinktem Stahl DIN EN ISO 1461, Tragfähigkeit bis 1,5 kN, Länge 300 mm, an Stielen, einseitig, Stiele werden gesondert vergütet, Einbau im Innenbereich.
Menge: 34,000 St
Leistungsbereich: 053
Kostengruppe DIN 276 2018-12: 400000000

**01.04.0110 Ausleger Kabelrinne Stahl verz bis 1,5kN L 200mm an Stielen**
STLB-Bau 2025-10 053
Ausleger für Kabelrinne, aus feuerverzinktem Stahl DIN EN ISO 1461, Tragfähigkeit bis 1,5 kN, Länge 200 mm, an Stielen, einseitig, Stiele werden gesondert vergütet, Einbau im Innenbereich.
Menge: 14,000 St
Leistungsbereich: 053
Kostengruppe DIN 276 2018-12: 400000000

**01.04.0120 Stiel Ausleger Kabelrinne Stahl verz U-Profil Deckenbefestigung L bis 400mm**
STLB-Bau 2025-10 053
Stiel für Ausleger für Kabelrinne, aus feuerverzinktem Stahl DIN EN ISO 1461, als U-Profil, an Decke befestigen mit bauaufsichtlich zugelassenen Dübeln, mit angeschweißter Kopfplatte, Stiellänge bis 400 mm, Einbau im Innenbereich.
Menge: 58,000 St
Leistungsbereich: 053
Kostengruppe DIN 276 2018-12: 400000000

*Hinweis: Kabelleitern*

**01.04.0130 Kabelleiter Stahl verz H 60mm B 300mm**
STLB-Bau 2025-10 053
Kabelleiter für Kabelträgersystem DIN EN 61537 (VDE 0639), Sprossenabstand 300 mm, einschl. aller systembedingten Form- und Verbindungsstücke, aus feuerverzinktem Stahl DIN EN ISO 1461, Dicke 1,5 mm, Seitenhöhe mind. 60 mm, Breite mind. 300 mm, Einbau im Innenbereich.
Menge: 6,000 m
Leistungsbereich: 053
Kostengruppe DIN 276 2018-12: 400000000

**01.04.0140 Kabelleiter Stahl verz H 60mm B 200mm**
STLB-Bau 2025-10 053
Kabelleiter für Kabelträgersystem DIN EN 61537 (VDE 0639), Sprossenabstand 300 mm, einschl. aller systembedingten Form- und Verbindungsstücke, aus feuerverzinktem Stahl DIN EN ISO 1461, Dicke 1,5 mm, Seitenhöhe mind. 60 mm, Breite mind. 200 mm, Einbau im Innenbereich.
Menge: 45,000 m
Leistungsbereich: 053
Kostengruppe DIN 276 2018-12: 400000000

*Hinweis: Unterflur-Bodentank*

**01.04.0150 Unterflurdose 9 Installationsgeräte Stahl**
Unterflurdose, kontinuierlich nivellierbar, einschl.
Montagedeckel, für 9 Installationsgeräte, aus
verzinktem Stahl für Estrichhöhe bis 120mm.
Menge: 4,000 St
Kostengruppe DIN 276 2018-12: 400000000

**01.04.0160 Aufpreis UF-Dose Aufstockung bis Estrichhöhen 170mm**
Aufpreis für Aufstockhilfe der vorbeschriebene
Unterflur-Dose für Estrichhöhen von 115 bis 170 mm.
Menge: 4,000 m
Kostengruppe DIN 276 2018-12: 400000000

**01.04.0170 Geräteeinsatz 9 Installationsgeräte**
Geräteeinsätze aus Polyamid, für 9 Einbaugeräte für
trockene Räume mit trocken gepflegten Fussböden, für
Unterflurmontage in Kanalsystemen und DB/HB Böden
einschl. Montagedeckel mit Teppich-/FB-Belag-Einlegerahmen. Montageset zur Aufnahme von Gerätebechern und allen systembedingten Montageteilen Hersteller-Standardfarbe nach Wahl des AG / Architekt
Menge: 8,000 St
Kostengruppe DIN 276 2018-12: 400000000

**01.04.0180 Standard Bestückung Zugdose+Geräteeinsatz**
Bestückung der v. g. Geräteeinsätze mit:
3 St Gerätebecher
3 St. Abdeckungen für Gerätebecher, 3
Installationseinheit
Menge: 12,000 St
Kostengruppe DIN 276 2018-12: 400000000

*Hinweis: Installationskanal*

*Hinweis: Ausführungshinweise Installationskanäle:*
Ausführungshinweise Installationskanäle:

Sämtliche erforderliche Sägeschnitte sind mit einer
Linear-Säge zu erstellen. Sägeschnitte sind komplett zu
entgraten. Schnittkanten sind mit Farbe RAL9010 zu
versehen. Sägeschnitte mit Winkelschleifer werden nicht geduldet. Bei zuwiderhandeln ist das Material zu demontieren und zu entsorgen.
Sämtliche Abzweige etc. sind mit System-Formstücken
herzustellen. Bei Wanddurchführungen und gleichzeitiger
vertikaler Abzweigung sind T-Stücke zu verwenden.
Abweichungen hiervon sind vorab mit der Bauleitung
abzustimmen.

**01.04.0190 Elektroinstallationskanal Geräteeinbau H/B 80/130mm Stahl verz besch Mauerwerk**
STLB-Bau 2025-10 053
Elektroinstallationskanal DIN EN 50085-2-1 (VDE 0604-2-1) als Geräteeinbaukanal, mit innenliegendem Oberteil, Breite 80 mm, Außenmaße H/B mind. 80/130 mm, aus verzinktem Stahl, beschichtet, einschl. elektrisch dauerhaft leitfähiger Verbindung, Oberteil aus verzinktem Stahl, mit einem Trennsteg, aus verzinktem Stahl, einschl. aller systembedingten Form- und Verbindungsstücke, auf Mauerwerk.
Menge: 14,000 m
Leistungsbereich: 053
Kostengruppe DIN 276 2018-12: 400000000

**01.04.0200 Sägeausschnitt 70/120mm**
Sägeausschnitt seitlich oder hinten im
Stahlblech-Elektro- installationskanal herstellen,
entgraten, Schnittkante mit Farbe versehen und
umlaufend mit weißem Kantenschutz bestücken.
Ausschnitte bis 70x120 mm.
Menge: 2,000 St
Kostengruppe DIN 276 2018-12: 400000000

**01.04.0210 Geraeteeinbaudose**
Geraeteeinbaudose für den Einbau
von Flächenprogrammen in
vorgenannten Bruestungskanal 130 mm,
Menge: 24,000 St
Kostengruppe DIN 276 2018-12: 400000000

**01.04.0220 Elektroinstallationskanal Leitungsführung H/B 20/30mm PVC-U Mauerwerk**
STLB-Bau 2025-10 053
Elektroinstallationskanal DIN EN 50085-2-1 (VDE 0604-2-1) als Leitungsführungskanal, Außenmaße H/B mind. 20/30 mm, aus PVC-U, einschl. aller systembedingten Form- und Verbindungsstücke, auf Mauerwerk.
Menge: 220,000 m
Leistungsbereich: 053
Kostengruppe DIN 276 2018-12: 400000000

**01.04.0230 Elektroinstallationskanal Leitungsführung H/B 30/30mm Stahl verz besch Mauerwerk**
STLB-Bau 2025-10 053
Elektroinstallationskanal DIN EN 50085-2-1 (VDE 0604-2-1) als Leitungsführungskanal, Außenmaße H/B mind. 30/30 mm, aus verzinktem Stahl, beschichtet, einschl. elektrisch dauerhaft leitfähiger Verbindung, einschl. aller systembedingten Form- und Verbindungsstücke, auf Mauerwerk.
Menge: 130,000 m
Leistungsbereich: 053
Kostengruppe DIN 276 2018-12: 400000000

**01.04.0240 Elektroinstallationskanal Leitungsführung H/B 40/60mm Stahl verz besch Mauerwerk**
STLB-Bau 2025-10 053
Elektroinstallationskanal DIN EN 50085-2-1 (VDE 0604-2-1) als Leitungsführungskanal, Außenmaße H/B mind. 40/60 mm, aus verzinktem Stahl, beschichtet, einschl. elektrisch dauerhaft leitfähiger Verbindung, mit einem Trennsteg, aus Kunststoff, einschl. aller systembedingten Form- und Verbindungsstücke, auf Mauerwerk.
Menge: 160,000 m
Leistungsbereich: 053
Kostengruppe DIN 276 2018-12: 400000000

**01.04.0250 Elektroinstallationskanal Leitungsführung H/B 60/110mm Stahl verz besch Mauerwerk**
STLB-Bau 2025-10 053
Elektroinstallationskanal DIN EN 50085-2-1 (VDE 0604-2-1) als Leitungsführungskanal, Außenmaße H/B mind. 60/110 mm, aus verzinktem Stahl, beschichtet, einschl. elektrisch dauerhaft leitfähiger Verbindung, mit einem Trennsteg, aus Kunststoff, einschl. aller systembedingten Form- und Verbindungsstücke, auf Mauerwerk.
Menge: 80,000 m
Leistungsbereich: 053
Kostengruppe DIN 276 2018-12: 400000000

**01.04.0260 Rangierblende für A.P. Verteilungen**
Rangierblende für A.P. Verteilungen
Farbe: Weiß
Abmessungen ca.
H= 110mm
T=150mm
Menge: 6,400 m
Kostengruppe DIN 276 2018-12: 400000000

**01.04.0270 Wandbefestigungsbügel für vorg. Rangierblende**
Menge: 16,000 St
Kostengruppe DIN 276 2018-12: 400000000

**01.04.0280 Endstücke für vorg. Rangierblende**
Menge: 16,000 St
Kostengruppe DIN 276 2018-12: 400000000

*Hinweis: Ausführungshinweise Installationsrohre:*
Ausführungshinweise Installationsrohre:
Metallische Rohre sind mit Gewinde oder mit Steckmuffen nach Wahl des AN zu liefern. Steckmuffen und/oder Gewindeschneidarbeiten sind in die Einheitspreise der Rohre zu kalkulieren.
Sämtliche erforderliche Sägeschnitte sind komplett zu
entgraten. Schnittkanten von metallischen Rohren
erhalten als Kanten- schutz System-Endtüllen aus
Polyethylen. Notwendige Verbindungen aller Rohren sind inkl. Muffen zu montieren.
Die Verlegeart AP mit Abstandschellen beinhaltet die
Verlegung auf Steigetrassen und C-Profil inkl.
entsprechenden Schellen.
Sämtliche Kleinteile und Nebenleistungen sind in die
Einheitspreise zu kalkulieren und werden nicht
besonders vergütet.

**01.04.0290 Elektroinstallationsrohr PE-HD AD 20mm auf Rohdecke**
STLB-Bau 2025-10 053
Elektroinstallationsrohr DIN EN 61386 (VDE 0605), Maße DIN EN 60423, aus PE-HD, Außendurchmesser 20 mm, Druckfestigkeit Klasse 1 - sehr leicht (125 N) DIN EN 61386-1 (VDE 0605-1), Klasse Schlagbeanspruchung 3 - mittel DIN EN 61386-1 (VDE 0605-1), max. Gebrauchstemperatur Klasse 1 (60 Grad C) DIN EN 61386-1 (VDE 0605-1), Verlegung auf Rohdecke.
Menge: 60,000 m
Leistungsbereich: 053
Kostengruppe DIN 276 2018-12: 400000000

**01.04.0300 Elektroinstallationsrohr PE-HD AD 25mm auf Rohdecke**
STLB-Bau 2025-10 053
Elektroinstallationsrohr DIN EN 61386 (VDE 0605), Maße DIN EN 60423, aus PE-HD, Außendurchmesser 25 mm, Druckfestigkeit Klasse 1 - sehr leicht (125 N) DIN EN 61386-1 (VDE 0605-1), Klasse Schlagbeanspruchung 3 - mittel DIN EN 61386-1 (VDE 0605-1), max. Gebrauchstemperatur Klasse 1 (60 Grad C) DIN EN 61386-1 (VDE 0605-1), Verlegung auf Rohdecke.
Menge: 80,000 m
Leistungsbereich: 053
Kostengruppe DIN 276 2018-12: 400000000

**01.04.0310 Elektroinstallationsrohr PE-HD AD 20mm UP Fräsen**
STLB-Bau 2025-10 053
Elektroinstallationsrohr DIN EN 61386 (VDE 0605), Maße DIN EN 60423, aus PE-HD, Außendurchmesser 20 mm, Druckfestigkeit Klasse 1 - sehr leicht (125 N) DIN EN 61386-1 (VDE 0605-1), Klasse Schlagbeanspruchung 3 - mittel DIN EN 61386-1 (VDE 0605-1), max. Gebrauchstemperatur Klasse 1 (60 Grad C) DIN EN 61386-1 (VDE 0605-1), Verlegung unter Putz, einschl. Fräsen in Mauerwerk.
Menge: 30,000 m
Leistungsbereich: 053
Kostengruppe DIN 276 2018-12: 400000000

**01.04.0320 Elektroinstallationsrohr PE-HD AD 25mm UP Fräsen**
STLB-Bau 2025-10 053
Elektroinstallationsrohr DIN EN 61386 (VDE 0605), Maße DIN EN 60423, aus PE-HD, Außendurchmesser 25 mm, Druckfestigkeit Klasse 1 - sehr leicht (125 N) DIN EN 61386-1 (VDE 0605-1), Klasse Schlagbeanspruchung 3 - mittel DIN EN 61386-1 (VDE 0605-1), max. Gebrauchstemperatur Klasse 1 (60 Grad C) DIN EN 61386-1 (VDE 0605-1), Verlegung unter Putz, einschl. Fräsen in Mauerwerk.
Menge: 30,000 m
Leistungsbereich: 053
Kostengruppe DIN 276 2018-12: 400000000

**01.04.0330 Elektroinstallationsrohr PVC-U AD 20mm AP Abstandsschellen**
STLB-Bau 2025-10 053
Elektroinstallationsrohr DIN EN 61386 (VDE 0605), Maße DIN EN 60423, aus PVC-U, Außendurchmesser 20 mm, Druckfestigkeit Klasse 1 - sehr leicht (125 N) DIN EN 61386-1 (VDE 0605-1), Klasse Schlagbeanspruchung 3 - mittel DIN EN 61386-1 (VDE 0605-1), Verlegung offen, auf Putz, mit Abstandsschellen.
Menge: 100,000 m
Leistungsbereich: 053
Kostengruppe DIN 276 2018-12: 400000000

**01.04.0340 Elektroinstallationsrohr PVC-U AD 25mm AP Abstandsschellen**
STLB-Bau 2025-10 053
Elektroinstallationsrohr DIN EN 61386 (VDE 0605), Maße DIN EN 60423, aus PVC-U, Außendurchmesser 25 mm, Druckfestigkeit Klasse 1 - sehr leicht (125 N) DIN EN 61386-1 (VDE 0605-1), Klasse Schlagbeanspruchung 3 - mittel DIN EN 61386-1 (VDE 0605-1), Verlegung offen, auf Putz, mit Abstandsschellen.
Menge: 60,000 m
Leistungsbereich: 053
Kostengruppe DIN 276 2018-12: 400000000

**01.04.0350 Elektroinstallationsrohr PVC-U AD 40mm AP Abstandsschellen**
STLB-Bau 2025-10 053
Elektroinstallationsrohr DIN EN 61386 (VDE 0605), Maße DIN EN 60423, aus PVC-U, Außendurchmesser 40 mm, Druckfestigkeit Klasse 1 - sehr leicht (125 N) DIN EN 61386-1 (VDE 0605-1), Klasse Schlagbeanspruchung 3 - mittel DIN EN 61386-1 (VDE 0605-1), Verlegung offen, auf Putz, mit Abstandsschellen.
Menge: 20,000 m
Leistungsbereich: 053
Kostengruppe DIN 276 2018-12: 400000000

**01.04.0360 Profilstahlkonstruktion**
Profilstahlkonstruktion für Stütz-, Hänge-,Trag- und
Sonderbefestigungen einschl. Befestigungsmaterial; in
verzinkter Ausführung, Schnitt- und Bearbeitungsstellen
mit Kaltverzinker nachbehandelt, Breite bis ca. 50 mm,
Höhe bis ca. 50 mm, Stärke bis ca. 5 mm.
Menge: 12,000 m
Kostengruppe DIN 276 2018-12: 400000000

**01.04.0370 C-Profilschiene H/B 18/35mm Stahl verz.**
C-Profilschiene, innenverzahnt, H/B 18/35 mm, gelocht,
aus Stahl, verzinkt, an Stahlträger, Decke oder Wand
befestigen mit bauaufsichtlich zugelassenen
Befestigungsmaterial, liefern und in Teillängen
montieren, systembedingten Zubehör und allen
Nebenarbeiten.
Menge: 20,000 m
Kostengruppe DIN 276 2018-12: 400000000

*Hinweis: Sammelhalter*

**01.04.0380 Metal-Sammelhalter für 30 Leitungen**
Menge: 60,000 St
Kostengruppe DIN 276 2018-12: 400000000

**01.04.0390 PVC-Sammelhalter für 15 Leitungen**
Kabelsammelhalter aus halogenfreiem
Kunstoff zur Verlegung von Kabeln und
Leitungen in abgehängten Decken.
Haltergröße: 15 Leitungen NYM 3x1,5
Menge: 140,000 St
Kostengruppe DIN 276 2018-12: 400000000

**01.04.0400 Kabelklammern VA 16 Kabel**
Kabelklammern VA
für 16 Kabel 2-seitig
Menge: 100,000 St
Kostengruppe DIN 276 2018-12: 400000000

**01.04.0410 Kabelklammern VA 8 Kabel**
Kabelklammern VA
für 8 Kabel 1-seitig
Menge: 50,000 St
Kostengruppe DIN 276 2018-12: 400000000

#### Untertitel 01.05 KG 444 Kabel und Leitungen

*Hinweis: Hinweis Metallnotierung:*
Hinweis Metallnotierung:

Eine Nachberechnung auf Grundlage der deutschen
Metallnotierungen für Nichteisenmetalle ist
ausgeschlossen. Die angebotenen Einheitspreise
verstehen sich als Festpreise für die Dauer der
Ausführung.

*Hinweis: Hinweis Beschriftung:*
Hinweis Beschriftung:

Alle Kabel und Leitungen sind gem. Stromkreisnummer zu beschriften, Beschriftung mit maschineller Folienbeschriftung, nicht Handschriftlich. Dieses ist bei der Kalkulation der Einheitspreise zu berücksichtigen.

*Hinweis: Hinweis besondere Verlegearten:*
Die Verlegearten "Trockenbau-Montagewände", "in Kabelschlaufen" und sonstigen Sammelhaltern wird mit der Verlegeart "Kabelrinne/Kanal" abgerechnet.

*Hinweis: Hinweis Bohrungen bis 25 mm:*
Hinweis Bohrungen bis 25 mm:

Einzelne Bohrungen bis 25 mm durch Mauerwerkswände
bis 25 cm sind mit dem Einheitspreis der Kabel/Leitungen abgegolten und werden nicht besonders vergütet.

*Hinweis: Kabel / Leitungen auf Schelle*

**01.05.0010 Kabel NYY-J 4x185SM Bügelschellen**
STLB-Bau 2025-10 053
Kabel DIN VDE 0276-603 (VDE 0276-603) NYY-J 4 x 185 SM, Cu-Zahl 7104, mit Bügelschellen auf vorh. Ankerschienen oder Kabelleiter.
Menge: 4,000 m
Leistungsbereich: 053
Kostengruppe DIN 276 2018-12: 400000000

**01.05.0020 Kabel NYCWY 4x35SM/16 Bügelschellen**
STLB-Bau 2025-10 053
Kabel DIN VDE 0276-603 (VDE 0276-603) NYCWY 4 x 35 SM/16, Cu-Zahl 1526, mit Bügelschellen auf vorh. Ankerschienen oder Kabelleiter.
Menge: 12,000 m
Leistungsbereich: 053
Kostengruppe DIN 276 2018-12: 400000000

**01.05.0030 Kabel NYCWY 4x25RM/16 Bügelschellen**
STLB-Bau 2025-10 053
Kabel DIN VDE 0276-603 (VDE 0276-603) NYCWY 4 x 25 RM/16, Cu-Zahl 1142, mit Bügelschellen auf vorh. Ankerschienen oder Kabelleiter.
Menge: 30,000 m
Leistungsbereich: 053
Kostengruppe DIN 276 2018-12: 400000000

**01.05.0040 Kabel NYCWY 4x16RE/16 Bügelschellen**
STLB-Bau 2025-10 053
Kabel DIN VDE 0276-603 (VDE 0276-603) NYCWY 4 x 16 RE/16, Cu-Zahl 796, mit Bügelschellen auf vorh. Ankerschienen oder Kabelleiter.
Menge: 65,000 m
Leistungsbereich: 053
Kostengruppe DIN 276 2018-12: 400000000

**01.05.0050 Kabel NYCWY 4x10RE/10 Bügelschellen**
STLB-Bau 2025-10 053
Kabel DIN VDE 0276-603 (VDE 0276-603) NYCWY 4 x 10 RE/10, Cu-Zahl 504, mit Bügelschellen auf vorh. Ankerschienen oder Kabelleiter.
Menge: 10,000 m
Leistungsbereich: 053
Kostengruppe DIN 276 2018-12: 400000000

**01.05.0060 Installationsltg NYM-J 5x6 Bügelschellen**
STLB-Bau 2025-10 053
Installationsleitung DIN VDE 0250-204 (VDE 0250-204) NYM-J 5 x 6, Cu-Zahl 288, mit Bügelschellen auf vorh. Ankerschienen oder Kabelleiter.
Menge: 20,000 m
Leistungsbereich: 053
Kostengruppe DIN 276 2018-12: 400000000

**01.05.0070 Installationsltg NYM-J 3x4 Bügelschellen**
STLB-Bau 2025-10 053
Installationsleitung DIN VDE 0250-204 (VDE 0250-204) NYM-J 3 x 4, Cu-Zahl 115, mit Bügelschellen auf vorh. Ankerschienen oder Kabelleiter.
Menge: 12,000 m
Leistungsbereich: 053
Kostengruppe DIN 276 2018-12: 400000000

**01.05.0080 Installationsltg NYM-J 5x2,5 Bügelschellen**
STLB-Bau 2025-10 053
Installationsleitung DIN VDE 0250-204 (VDE 0250-204) NYM-J 5 x 2,5, Cu-Zahl 120, mit Bügelschellen auf vorh. Ankerschienen oder Kabelleiter.
Menge: 30,000 m
Leistungsbereich: 053
Kostengruppe DIN 276 2018-12: 400000000

**01.05.0090 Installationsltg NYM-J 3x2,5 Bügelschellen**
STLB-Bau 2025-10 053
Installationsleitung DIN VDE 0250-204 (VDE 0250-204) NYM-J 3 x 2,5, Cu-Zahl 72, mit Bügelschellen auf vorh. Ankerschienen oder Kabelleiter.
Menge: 280,000 m
Leistungsbereich: 053
Kostengruppe DIN 276 2018-12: 400000000

**01.05.0100 Installationsltg NYM-J 5x1,5 Bügelschellen**
STLB-Bau 2025-10 053
Installationsleitung DIN VDE 0250-204 (VDE 0250-204) NYM-J 5 x 1,5, Cu-Zahl 72, mit Bügelschellen auf vorh. Ankerschienen oder Kabelleiter.
Menge: 20,000 m
Leistungsbereich: 053
Kostengruppe DIN 276 2018-12: 400000000

**01.05.0110 Installationsltg NYM-J 3x1,5 Bügelschellen**
STLB-Bau 2025-10 053
Installationsleitung DIN VDE 0250-204 (VDE 0250-204) NYM-J 3 x 1,5, Cu-Zahl 43, mit Bügelschellen auf vorh. Ankerschienen oder Kabelleiter.
Menge: 160,000 m
Leistungsbereich: 053
Kostengruppe DIN 276 2018-12: 400000000

**01.05.0120 Installationskabel symmetrisch J-Y(St)Y 2x2x0,8 Bd Bügelschellen**
STLB-Bau 2025-10 061
Installationskabel, symmetrisch, DIN VDE 0815 (VDE 0815), J-Y(St)Y, 2 x 2 x 0,8 Bd, mit Bügelschellen.
Menge: 40,000 m
Leistungsbereich: 061
Kostengruppe DIN 276 2018-12: 400000000

*Hinweis: Kabel / Leitungen auf Rinne / in Kanal*

**01.05.0130 Kabel NYY-J 4x185SM vorh.Kabelrinne/Kanal**
STLB-Bau 2025-10 053
Kabel DIN VDE 0276-603 (VDE 0276-603) NYY-J 4 x 185 SM, Cu-Zahl 7104, auf vorh. Kabelrinnen oder in offene Kanäle.
Menge: 30,000 m
Leistungsbereich: 053
Kostengruppe DIN 276 2018-12: 400000000

**01.05.0140 Kabel NYCWY 4x35SM/16 vorh.Kabelrinne/Kanal**
STLB-Bau 2025-10 053
Kabel DIN VDE 0276-603 (VDE 0276-603) NYCWY 4 x 35 SM/16, Cu-Zahl 1526, auf vorh. Kabelrinnen oder in offene Kanäle.
Menge: 90,000 m
Leistungsbereich: 053
Kostengruppe DIN 276 2018-12: 400000000

**01.05.0150 Kabel NYCWY 4x25RM/16 vorh.Kabelrinne/Kanal**
STLB-Bau 2025-10 053
Kabel DIN VDE 0276-603 (VDE 0276-603) NYCWY 4 x 25 RM/16, Cu-Zahl 1142, auf vorh. Kabelrinnen oder in offene Kanäle.
Menge: 70,000 m
Leistungsbereich: 053
Kostengruppe DIN 276 2018-12: 400000000

**01.05.0160 Kabel NYCWY 4x16RE/16 vorh.Kabelrinne/Kanal**
STLB-Bau 2025-10 053
Kabel DIN VDE 0276-603 (VDE 0276-603) NYCWY 4 x 16 RE/16, Cu-Zahl 796, auf vorh. Kabelrinnen oder in offene Kanäle.
Menge: 130,000 m
Leistungsbereich: 053
Kostengruppe DIN 276 2018-12: 400000000

**01.05.0170 Kabel NYCWY 4x10RE/10 vorh.Kabelrinne/Kanal**
STLB-Bau 2025-10 053
Kabel DIN VDE 0276-603 (VDE 0276-603) NYCWY 4 x 10 RE/10, Cu-Zahl 504, auf vorh. Kabelrinnen oder in offene Kanäle.
Menge: 45,000 m
Leistungsbereich: 053
Kostengruppe DIN 276 2018-12: 400000000

**01.05.0180 Installationsltg NYM-J 5x6 vorh.Kabelrinne/Kanal**
STLB-Bau 2025-10 053
Installationsleitung DIN VDE 0250-204 (VDE 0250-204) NYM-J 5 x 6, Cu-Zahl 288, auf vorh. Kabelrinnen oder in offene Kanäle.
Menge: 30,000 m
Leistungsbereich: 053
Kostengruppe DIN 276 2018-12: 400000000

**01.05.0190 Installationsltg NYM-J 3x4 vorh.Kabelrinne/Kanal**
STLB-Bau 2025-10 053
Installationsleitung DIN VDE 0250-204 (VDE 0250-204) NYM-J 3 x 4, Cu-Zahl 115, auf vorh. Kabelrinnen oder in offene Kanäle.
Menge: 80,000 m
Leistungsbereich: 053
Kostengruppe DIN 276 2018-12: 400000000

**01.05.0200 Installationsltg NYM-J 5x2,5 vorh.Kabelrinne/Kanal**
STLB-Bau 2025-10 053
Installationsleitung DIN VDE 0250-204 (VDE 0250-204) NYM-J 5 x 2,5, Cu-Zahl 120, auf vorh. Kabelrinnen oder in offene Kanäle.
Menge: 120,000 m
Leistungsbereich: 053
Kostengruppe DIN 276 2018-12: 400000000

**01.05.0210 Installationsltg NYM-J 3x2,5 vorh.Kabelrinne/Kanal**
STLB-Bau 2025-10 053
Installationsleitung DIN VDE 0250-204 (VDE 0250-204) NYM-J 3 x 2,5, Cu-Zahl 72, auf vorh. Kabelrinnen oder in offene Kanäle.
Menge: 600,000 m
Leistungsbereich: 053
Kostengruppe DIN 276 2018-12: 400000000

**01.05.0220 Installationsltg NYM-J 5x1,5 vorh.Kabelrinne/Kanal**
STLB-Bau 2025-10 053
Installationsleitung DIN VDE 0250-204 (VDE 0250-204) NYM-J 5 x 1,5, Cu-Zahl 72, auf vorh. Kabelrinnen oder in offene Kanäle.
Menge: 700,000 m
Leistungsbereich: 053
Kostengruppe DIN 276 2018-12: 400000000

**01.05.0230 Installationsltg NYM-J 3x1,5 vorh.Kabelrinne/Kanal**
STLB-Bau 2025-10 053
Installationsleitung DIN VDE 0250-204 (VDE 0250-204) NYM-J 3 x 1,5, Cu-Zahl 43, auf vorh. Kabelrinnen oder in offene Kanäle.
Menge: 1650,000 m
Leistungsbereich: 053
Kostengruppe DIN 276 2018-12: 400000000

**01.05.0240 Kabel NYY-J 5x6RE vorh.Kabelrinne/Kanal**
STLB-Bau 2025-10 053
Kabel DIN VDE 0276-603 (VDE 0276-603) NYY-J 5 x 6 RE, Cu-Zahl 288, auf vorh. Kabelrinnen oder in offene Kanäle.
Menge: 30,000 m
Leistungsbereich: 053
Kostengruppe DIN 276 2018-12: 400000000

**01.05.0250 Installationskabel symmetrisch J-Y(St)Y 2x2x0,8 Bd vorh.Kabelrinne/Kanal**
STLB-Bau 2025-10 061
Installationskabel, symmetrisch, DIN VDE 0815 (VDE 0815), J-Y(St)Y, 2 x 2 x 0,8 Bd, auf vorh. Kabelrinnen oder in offene Kanäle.
Menge: 300,000 m
Leistungsbereich: 061
Kostengruppe DIN 276 2018-12: 400000000

*Hinweis: Kabel / Leitungen in Rohr*

**01.05.0260 Installationsltg NYM-J 3x2,5 vorh.Rohr/Unterflurkanal**
STLB-Bau 2025-10 053
Installationsleitung DIN VDE 0250-204 (VDE 0250-204) NYM-J 3 x 2,5, Cu-Zahl 72, in vorh. Rohre/Unterflurkanäle.
Menge: 280,000 m
Leistungsbereich: 053
Kostengruppe DIN 276 2018-12: 400000000

**01.05.0270 Installationsltg NYM-J 5x1,5 vorh.Rohr/Unterflurkanal**
STLB-Bau 2025-10 053
Installationsleitung DIN VDE 0250-204 (VDE 0250-204) NYM-J 5 x 1,5, Cu-Zahl 72, in vorh. Rohre/Unterflurkanäle.
Menge: 30,000 m
Leistungsbereich: 053
Kostengruppe DIN 276 2018-12: 400000000

**01.05.0280 Installationsltg NYM-J 3x1,5 vorh.Rohr/Unterflurkanal**
STLB-Bau 2025-10 053
Installationsleitung DIN VDE 0250-204 (VDE 0250-204) NYM-J 3 x 1,5, Cu-Zahl 43, in vorh. Rohre/Unterflurkanäle.
Menge: 150,000 m
Leistungsbereich: 053
Kostengruppe DIN 276 2018-12: 400000000

**01.05.0290 Installationskabel symmetrisch J-Y(St)Y 2x2x0,8 Bd vorh.Rohr/Unterflurkanal**
STLB-Bau 2025-10 061
Installationskabel, symmetrisch, DIN VDE 0815 (VDE 0815), J-Y(St)Y, 2 x 2 x 0,8 Bd, in vorh. Rohre/Unterflurkanäle.
Menge: 50,000 m
Leistungsbereich: 061
Kostengruppe DIN 276 2018-12: 400000000

*Hinweis: Kabel / Leitungen unter Putz*

**01.05.0300 Installationsltg NYM-J 5x2,5 UP Fräsen**
STLB-Bau 2025-10 053
Installationsleitung DIN VDE 0250-204 (VDE 0250-204) NYM-J 5 x 2,5, Cu-Zahl 120, unter Putz, einschl. Fräsen in Mauerwerk.
Menge: 30,000 m
Leistungsbereich: 053
Kostengruppe DIN 276 2018-12: 400000000

**01.05.0310 Installationsltg NYM-J 3x2,5 UP Fräsen**
STLB-Bau 2025-10 053
Installationsleitung DIN VDE 0250-204 (VDE 0250-204) NYM-J 3 x 2,5, Cu-Zahl 72, unter Putz, einschl. Fräsen in Mauerwerk.
Menge: 1600,000 m
Leistungsbereich: 053
Kostengruppe DIN 276 2018-12: 400000000

**01.05.0320 Installationsltg NYM-J 5x1,5 UP Fräsen**
STLB-Bau 2025-10 053
Installationsleitung DIN VDE 0250-204 (VDE 0250-204) NYM-J 5 x 1,5, Cu-Zahl 72, unter Putz, einschl. Fräsen in Mauerwerk.
Menge: 260,000 m
Leistungsbereich: 053
Kostengruppe DIN 276 2018-12: 400000000

**01.05.0330 Installationsltg NYM-J 3x1,5 UP Fräsen**
STLB-Bau 2025-10 053
Installationsleitung DIN VDE 0250-204 (VDE 0250-204) NYM-J 3 x 1,5, Cu-Zahl 43, unter Putz, einschl. Fräsen in Mauerwerk.
Menge: 200,000 m
Leistungsbereich: 053
Kostengruppe DIN 276 2018-12: 400000000

**01.05.0340 Installationsltg NYIF-J 3x1,5 UP Fräsen**
STLB-Bau 2025-10 053
Installationsleitung DIN VDE 0250-201 (VDE 0250-201) NYIF-J 3 x 1,5, Cu-Zahl 43, unter Putz, einschl. Fräsen in Mauerwerk, Ausführung gemäß Einzelbeschreibung,
Einzelbeschreibungs-Nr Arbeiten an der Raumdecke, Schlitztiefe maximal Dicke der Leitung +2mm.
Menge: 330,000 m
Leistungsbereich: 053
Kostengruppe DIN 276 2018-12: 400000000

*Hinweis: Ausführungshinweise Anschlüsse:*
Ausführungshinweise Anschlüsse:
Nachfolgend beschriebene Positionen (Anschlüsse) sind
Leistungen zum Anschluss von Leitungen in Verteilern
und bauseits montierten Geräten.
Sämtliche in diesem Leistungsverzeichni beschriebenen
und zu liefernden Installationsgeräten sind inkl.
Anschluss und betriebsfertige Inbetriebnahme.
Somit sind die Anschlüsse bei den zu liefernden Geräten
zu kalkulieren.

**01.05.0350 Installationsltg NYM-J 5x35 nur anschließen**
STLB-Bau 2025-10 053
Installationsleitung DIN VDE 0250-204 (VDE 0250-204) NYM-J 5 x 35, Cu-Zahl 1680, nur anschließen an beigestellte Betriebsmittel, einschl. Verbindungsmittel.
Menge: 3,000 St
Leistungsbereich: 053
Kostengruppe DIN 276 2018-12: 400000000

**01.05.0360 Installationsltg NYM-J 5x16 nur anschließen**
STLB-Bau 2025-10 053
Installationsleitung DIN VDE 0250-204 (VDE 0250-204) NYM-J 5 x 16, Cu-Zahl 768, nur anschließen an beigestellte Betriebsmittel, einschl. Verbindungsmittel.
Menge: 2,000 St
Leistungsbereich: 053
Kostengruppe DIN 276 2018-12: 400000000

**01.05.0370 Installationsltg NYM-J 5x6 nur anschließen**
STLB-Bau 2025-10 053
Installationsleitung DIN VDE 0250-204 (VDE 0250-204) NYM-J 5 x 6, Cu-Zahl 288, nur anschließen an beigestellte Betriebsmittel, einschl. Verbindungsmittel.
Menge: 6,000 St
Leistungsbereich: 053
Kostengruppe DIN 276 2018-12: 400000000

**01.05.0380 Installationsltg NYM-J 5x2,5 nur anschließen**
STLB-Bau 2025-10 053
Installationsleitung DIN VDE 0250-204 (VDE 0250-204) NYM-J 5 x 2,5, Cu-Zahl 120, nur anschließen an beigestellte Betriebsmittel, einschl. Verbindungsmittel.
Menge: 4,000 St
Leistungsbereich: 053
Kostengruppe DIN 276 2018-12: 400000000

**01.05.0390 Installationsltg NYM-J 3x2,5 nur anschließen**
STLB-Bau 2025-10 053
Installationsleitung DIN VDE 0250-204 (VDE 0250-204) NYM-J 3 x 2,5, Cu-Zahl 72, nur anschließen an beigestellte Betriebsmittel, einschl. Verbindungsmittel.
Menge: 10,000 St
Leistungsbereich: 053
Kostengruppe DIN 276 2018-12: 400000000

#### Untertitel 01.06 KG 444 Installationsgeräte

*Hinweis: Vorbemerkungen Installationsgeräte*
Vorbemerkungen Installationsgeräte

Nachfolgende Hinweise sind bei der Kalkulation der
Einheitspreise und bei der Auswahl des Programms zu
berücksichtigen.

Für die UP-Installationen ist ein Schalterprogramm mit
folgenden funktionalen und gestalterischen Merkmalen
anzubieten:

Schalterprogramm mit Abdeckrahmen zum Abdecken
von Schaltern, Tastern und Steckdosen; mit Eckradien
für geschnittene Kanalabdeckungen (Radius < 1mm),
quadratischen Rahmen (ca. 80 x 80 mm) und quadratischen Einsätzen/Wippen (ca. 55 x 55 mm), wahlweise einsetzbar als uP-, aP- und Kanalprogramm, Rahmen bis 5fach, wahlweise waagerecht oder senkrecht einsetzbar,

Rahmen sämtlicher Steckdosen, Taster und Schalter sind
mit Beschriftungsfeld und Beschriftung auszuführen !!!

Steckdosen an Allg. Stromversorgung TN-S-Netz:
Farbe gesamte Steckdose: weiß
Beschriftung: schwarze Schrift auf weißem Grund

Steckdosen EDV
Farbe gesamte Steckdose: rot Aufdruck "EDV" o. ä.
Beschriftung: schwarze Schrift auf weißem Grund

Die Schalter, Steckdosen und Abzweigdosen sind in
Abstimmung mit der Bauleitung mit Stromkreisnummer und Verteilungsbezeichnung zu beschriften.

Farbe weiß: reinweiß (ähnlich RAL 9010)

Für die AP-Installationen ist ein Schalterprogramm mit
folgenden funktionalen und gestalterischen Merkmalen
anzubieten:

Farbe weiß oder grau
Schutzart IP 44 oder besser
Steckdosen, Taster und Schalter sind mit
Beschriftungsfeld und Beschriftung auszuführen !!!
Beschriftungshinweise bei UP-Installationen beachten.

Die Schalterprogramme werden durch den Bauherren
bemustert. Dafür stellt der Bieter jederzeit auf
Anforderung der Bauleitung leihweise, ohne Vergütung
und Montage, entsprechende Muster zur Verfügung. Der AG kann die Muster im Auftragsfalle zu Kontroll- und
Vergleichszwecken bis zur Abwicklung des Auftrages
zurückbehalten.

Die nachfolgend beschriebenen Installationsgeräte sind
zu liefern, betriebsfertig zu montieren und
anzuschließen, einschl. aller Nebenarbeiten.

*Hinweis: Standardbesch Programm Installationsger.*
STLB-Bau 2025-10 053
Bei den nachfolgenden Installationsgeräten ist jeweils ein einheitliches Programm eines Fabrikates zu verwenden.

*Hinweis: Fabrikatsabfrage Installationsgeräte*
Fabrikatsabfrage Installationsgeräte

'Hersteller und Typ: ................................... vom Bieter einzutragen.'

*Hinweis: Steckdosen*

**01.06.0000 Codeschloss UP**
Codeschloss UP

Zugangskontroll-System mit Unterputzgehäuse und Codeschloss-Einheit. Komplettgerät bestehend aus Unterputzgehäuse, 2 mm dicken Frontplatte aus Edelstahl matt gebürstet mit Spezialschrauben, numerische Tastatur (12 Tasten), zwei potentialfreien Schaltkontakten und Anschluss für Spannungsversorgung. Alle Einstellungen werden mit Hilfe eines Mastercodes über die Tastatur (ohne Steuerteil) vorgenommen: steuerbar durch 2 unabhängige Codes (1-8 stellig), Kontaktdauer 1-99 sec oder Umschaltbetrieb einstellbar, nach 5 Falscheingaben sperrt das Code-Sicherheitsschloss für 60 sec und signalisiert dies durch einen Alarmton.
Hinweis: Netztransformator ist nicht enthalten.

Farbe: Edelstahl
Werkstoff: Edelstahl
Abmessungen ca.: 190 x 120 mm
Stromaufnahme: 70 mA
Signalisieren: Summer
Betriebsspannung DC: 15 - 15 V
Schaltkontakt potenzialfrei: Max. 24 V/1 A
Anzahl gleichzeitig gültiger Zutritts-Ids: 2
Menge: 10,000 St
Kostengruppe DIN 276 2018-12: 400000000

**01.06.0010 Schutzkontaktsteckdose 250V 16A Mauerwerk Gerätedose Beschriftungsfeld IP2X**
STLB-Bau 2025-10 053
Schutzkontaktsteckdose DIN VDE 0620-1 (VDE 0620-1), 250 V AC, 16 A, in Mauerwerk, mit Gerätedose, einschl. Zentralplatte, mit Beschriftungsfeld, Schutzart IP 2X DIN EN 60529 (VDE 0470-1), Einsatz mit Schrauben befestigen.
Menge: 415,000 St
Leistungsbereich: 053
Kostengruppe DIN 276 2018-12: 400000000

**01.06.0020 Schutzkontaktsteckdose 250V 16A Hohlwand Gerätedose Beschriftungsfeld IP2X**
STLB-Bau 2025-10 053
Schutzkontaktsteckdose DIN VDE 0620-1 (VDE 0620-1), 250 V AC, 16 A, in Hohlwand, mit Gerätedose, einschl. Zentralplatte, mit Beschriftungsfeld, Schutzart IP 2X DIN EN 60529 (VDE 0470-1), Einsatz mit Schrauben befestigen.
Menge: 10,000 St
Leistungsbereich: 053
Kostengruppe DIN 276 2018-12: 400000000

**01.06.0030 Schutzkontaktsteckdose 250V 16A Gerätedose Beschriftungsfeld IP2X**
STLB-Bau 2025-10 053
Schutzkontaktsteckdose DIN VDE 0620-1 (VDE 0620-1), 250 V AC, 16 A, in Gerätedose, einschl. Zentralplatte, mit Beschriftungsfeld, Schutzart IP 2X DIN EN 60529 (VDE 0470-1), Einsatz mit Schrauben befestigen.
Menge: 80,000 St
Leistungsbereich: 053
Kostengruppe DIN 276 2018-12: 400000000

**01.06.0040 Schutzkontaktsteckdose 250V 16A AP Beschriftungsfeld IP44**
STLB-Bau 2025-10 053
Schutzkontaktsteckdose DIN VDE 0620-1 (VDE 0620-1), 250 V AC, 16 A, in Aufputzausführung, mit Beschriftungsfeld, Schutzart IP 44 DIN EN 60529 (VDE 0470-1), Einsatz mit Schrauben befestigen.
Menge: 7,000 St
Leistungsbereich: 053
Kostengruppe DIN 276 2018-12: 400000000

**01.06.0050 CEE-Steckdose 5polig 230/400VAC 16A AP Beschriftungsfeld IP44**
STLB-Bau 2025-10 053
CEE-Steckdose DIN EN 60309-2 (VDE 0623-2), 5-polig, Bemessungsbetriebsspannung 230/400 V AC, 16 A, in Aufputzgehäuse, mit Beschriftungsfeld, Schutzart IP 44 DIN EN 60529 (VDE 0470-1).
Menge: 2,000 St
Leistungsbereich: 053
Kostengruppe DIN 276 2018-12: 400000000

*Hinweis: Schalter/Taster*

**01.06.0060 CEE-Steckdose 5polig 230/400VAC 32A AP Beschriftungsfeld IP44**
STLB-Bau 2025-10 053
CEE-Steckdose DIN EN 60309-2 (VDE 0623-2), 5-polig, Bemessungsbetriebsspannung 230/400 V AC, 32 A, in Aufputzgehäuse, mit Beschriftungsfeld, Schutzart IP 44 DIN EN 60529 (VDE 0470-1).
Menge: 2,000 St
Leistungsbereich: 053
Kostengruppe DIN 276 2018-12: 400000000

**01.06.0070 Wippschalter einpolig Aus/Wechsel 10A 250V reinweiß Mauerwerk Gerätedose IP2X**
STLB-Bau 2025-10 053
Wippschalter DIN EN 60669-1 (VDE 0632-1) einpolig, Aus/Wechsel, 10 A, 250 V AC, Farbton reinweiß, RAL 9010, in Mauerwerk, mit Gerätedose, einschl. Bedienelement, Schutzart IP 2X DIN EN 60529 (VDE 0470-1), Einsatz mit Schrauben befestigen.
Menge: 76,000 St
Leistungsbereich: 053
Kostengruppe DIN 276 2018-12: 400000000

**01.06.0080 Wippschalter einpolig Serien 10A 250V reinweiß Mauerwerk Gerätedose IP2X**
STLB-Bau 2025-10 053
Wippschalter DIN EN 60669-1 (VDE 0632-1) einpolig, Serien, 10 A, 250 V AC, Farbton reinweiß, RAL 9010, in Mauerwerk, mit Gerätedose, einschl. Bedienelement, Schutzart IP 2X DIN EN 60529 (VDE 0470-1), Einsatz mit Schrauben befestigen.
Menge: 6,000 St
Leistungsbereich: 053
Kostengruppe DIN 276 2018-12: 400000000

**01.06.0090 Wippschalter einpolig Aus/Wechsel 10A 250V AP IP44**
STLB-Bau 2025-10 053
Wippschalter DIN EN 60669-1 (VDE 0632-1) einpolig, Aus/Wechsel, 10 A, 250 V AC, in Aufputzausführung, Schutzart IP 44 DIN EN 60529 (VDE 0470-1), Einsatz mit Schrauben befestigen.
Menge: 8,000 St
Leistungsbereich: 053
Kostengruppe DIN 276 2018-12: 400000000

**01.06.0100 Präsenzmelder 230V Master Infrarotsensor IP44 360Grad Reichweite 7m integr.Dämmerungsschalter 5-1000lx mindAusschaltverz**
STLB-Bau 2025-10 053
Präsenzmelder für 230 V AC, als Master, mit Infrarotsensor, Schutzart IP 44 DIN EN 60529 (VDE 0470-1), Erfassungsbereich 360 Grad, Reichweite 7 m, mit einem Relaisausgang 230 V AC, mit integriertem Dämmerungsschalter, Einstellbereich 5 bis 1000 lx,
Ausschaltverzögerung mind. 60 s, für Deckenmontage, in Aufputzgehäuse, Montagehöhe über 3 bis 5 m.
Menge: 36,000 St
Leistungsbereich: 053
Kostengruppe DIN 276 2018-12: 400000000

*Hinweis: Ausführungshinweise:*
Ausführungshinweise:
Geräteanschlussdosen und Abzweigdosen sind von außen
sichtbar mit der Stromkreisnummer und zugehöriger
Verteilung zu beschriften.

**01.06.0110 Verbindungsdose Kunststoff 80/80mm T 50mm AP Mauerwerk**
STLB-Bau 2025-10 053
Verbindungsdose DIN EN IEC 60670-1 (VDE 0606-1) als Abzweigkasten, aus Kunststoff, Grundfläche mind. 80/80 mm, Tiefe mind. 50 mm, mit Deckel, Aufputz, auf Mauerwerk.
Menge: 50,000 St
Leistungsbereich: 053
Kostengruppe DIN 276 2018-12: 400000000

**01.06.0120 Verbindungsdose Kunststoff 100/100mm T 50mm AP Mauerwerk**
STLB-Bau 2025-10 053
Verbindungsdose DIN EN IEC 60670-1 (VDE 0606-1) als Abzweigkasten, aus Kunststoff, Grundfläche mind. 100/100 mm, Tiefe mind. 50 mm, mit Deckel, Aufputz, auf Mauerwerk.
Menge: 40,000 St
Leistungsbereich: 053
Kostengruppe DIN 276 2018-12: 400000000

**01.06.0130 Geräteanschlussdose UP IP2X bis 5x2,5mm2**
STLB-Bau 2025-10 053
Geräteanschlussdose DIN EN IEC 60670-1 (VDE 0606-1) in Unterputzausführung, Schutzart IP 2X DIN EN 60529 (VDE 0470-1), mit Verbindungsklemmen bis 2,5 mm2, 5-polig 400 V AC, mit Schrauben befestigen.
Menge: 10,000 St
Leistungsbereich: 053
Kostengruppe DIN 276 2018-12: 400000000

**01.06.0140 Verbindungsdose Kunststoff 80/80mm T 50mm UP Mauerwerk**
STLB-Bau 2025-10 053
Verbindungsdose DIN EN IEC 60670-1 (VDE 0606-1) als Abzweigkasten, aus Kunststoff, Grundfläche mind. 80/80 mm, Tiefe mind. 50 mm, mit Deckel, Unterputz, in Mauerwerk, Ausführung gemäß Einzelbeschreibung.
Menge: 45,000 St
Leistungsbereich: 053
Kostengruppe DIN 276 2018-12: 400000000

#### Untertitel 01.07 KG 445 Beleuchtungsanlagen

*Hinweis: Vorbemerkungen zur Beleuchtungsanlage*
Vorbemerkungen zur Beleuchtungsanlage

Die ausgeschriebenen Beleuchtungsanlagen
müssen die qualitativen und quantitativen
Gütemerkmale gem. der Arbeitsstättenrichtlinie
ASR 7/3 sowie der EN 12464 bzw. DIN 5035
Teil 1 bis 8 und die Empfehlungen der
Berufsgenossenschaften erfüllen.

Die hierin festgelegten Gütemerkmale der
Beleuchtung wie:
- Beleuchtungsniveau
- Blendungsbegrenzung
- Gleichmäßigkeit
- Farbwiedergaben
- Wartungswerte etc.

sind unter Berücksichtigung der verschiedenen
Raumnutzungsarten einzuhalten.

Die angegebenen Parameter wie
Abmessungen, Gewicht, Lumenpakete usw.
sind ca. Angaben und dienen lediglich der
Orientierung und Vergleichbarkeit. Von diesen
Werten kann im geringen Maße abgewichen
werden.

Sämtliche anzubietenden Leuchten müssen
den allgemein anerkannten Regeln der Technik
sowie den Arbeitsschutz- und Unfallverhütungsvorschriften entsprechen. Als Nachweis der
Prüfung können die Sicherheitszeichen:
ENEC, VDE oder GS auf dem Typenschild
dienen. Weiterhin ist die EMV-Richtlinie
einzuhalten. Alle Leuchten müssen mit dem
CE-Kennzeichen versehen sein.

Die Leuchtenmontage beinhaltet den betriebsfertigen
Ein- bzw. Anbau des Materials auf der Baustelle,
einschl. aller Ausricht- und Einstellarbeiten und der hierfür
notwendigen Geräte und Hilfsmittel.

In die Einheitspreise ist einzukalkulieren:
- das Anschließen der Leuchten
- das Reinigen der Leuchten vor der Abnahme, einschl.
sämtlicher zur Abnahme erforderlicher Hilfeleistungen
- mitzuliefern sind alle Befestigungs- und
Aufhängekonstruktionen für die Deckenbefestigung, die
Unterhangdeckenbefestigung, die Befestigung an
C-Profilen oder die abgehängte Montage, auch wenn
diese nicht besonders benannt sind
- Beschriftung der Leuchten mit Stromkreisnummer und
Verteilungsbezeichnung
- verantwortliche Lagerung und Transport der Leuchten
innerhalb der Baustelle
- Abtransport des Verpackungsmaterials
- alle Leuchten verstehen sich einschl. Leuchtmittel
(Lampen) europäischer Produktion
- Lichtfarbe aller Leuchtmittel ist 840
- Messung Beleuchtungsstärke für die montierte
Beleuchtungsanlage gemäß DIN 5035 mit
Beleuchtungsstärkemeßgerät
(Luxmeter) Klasse B, Anfertigung Meßprotokoll
entsprechend Position Dokumentation

**01.07.0010 Bemusterung Leuchten**
Sämtliche Leuchten sind unmittelbar 6 Wochen nach
Auftrags-vergabe zur Bemusterung vorzulegen.
Ein besonderer Raum kann ggf. hierfür in Abstimmung mit dem AG für ca. einen Werktag zur Verfügung gestellt
werden.
Nach der Bemusterung ist das Material am gleichen Tag
zu räumen.
Entspricht die Qualität/Art der Leuchte(n) nicht dem
Ausschreibungstext hat der AN die Möglichkeit, in bis
zu max. 2 weiteren Bemusterungsrunden, Alternativen
anzubieten.
Entspricht die Qualität/Art der Leuchte(n) dann immer
noch nicht den Vorgaben können Fabrikat(e)/Type(n) vom AG vorgegeben werden.
Eine besondere Vergütung kann weder durch mehrere
Bemusterungsrunden noch durch die dann notwendige
Vorgabe(n) des AG geltend gemacht werden.
Menge: 1,000 psch
Kostengruppe DIN 276 2018-12: 400000000

*Hinweis: Flure / Treppenhäuser*

**01.07.0020 LED-Anbauleuchte Rund**
LED-Anbauleuchte rund
Gehäuse aus Aluminiumdruckguss, Farbton weiß
Abdeckscheibe aus Kunstoff, direkt strahlend
Lichtlenkende Kunstoffoptik für eine homogene
Lichtdichtenverteilung übder die gesamte
Lichtaustrittsfläche.

Leuchtenlichtsrom min.  2170lm netto
Lichtfarbe  warmweiß
Lichtfarbe  3000K
Leistung  18W
Farbwiedergabeindex  CRI>80.
Pulverlackiert in Weiß (RAL 9016),
Schutzart IP2X.
Lebensdauer 50.000h L80 B 10

Abmessungen ca:
Durchmesser:  270 mm

Mit elektronischen Betriebsgerät, Befestigung an der Betondecke

'Hersteller und Typ: ................................... vom Bieter einzutragen.'
Menge: 62,000 St
Kostengruppe DIN 276 2018-12: 400000000

*Hinweis: Zimmer*

**01.07.0030 LED-Anbauleuchte Rund**
LED Wand und Deckenleuchte Gehäuse aus profiliertem, weiß-lackiertem Stahlblech. Bombierte, strukturierte Abdeckung aus UV-beständigem Polymethylmethacrylat (PMMA).

Leuchtenlichtsrom min.  2000lm netto
Lichtfarbe  warmweiß
Lichtfarbe  3000K
Leistung  19W
Farbwiedergabeindex  CRI>80.
Pulverlackiert in Weiß (RAL 9016),
Schutzart IP2X.
Lebensdauer 75.000h L70

Mit elektronischen Betriebsgerät, Befestigung an der Betondecke und an der Wand

'Hersteller und Typ: ................................... vom Bieter einzutragen.'
Menge: 86,000 St
Kostengruppe DIN 276 2018-12: 400000000

*Hinweis: Wasch- Duschräume*

**01.07.0040 LED-Einbau-Downlight Rund**
LED-Einbau-Downlight Rund für gesägte Deckenöffnungen,
geschlossen. Werkzeuglose Montage durch
Schnellmontage-Federbefestigung. Anschlussfertig inkl.
LED-Treiber. Geeignet für Bäder, Flure

Leuchtenlichtsrom min.  1700lm netto
Lichtfarbe  warmweiß
Lichtfarbe  3000K
Leistung  20W
Farbwiedergabeindex  CRI>80.
Pulverlackiert in Weiß (RAL 9016),
Schutzart IP54.
Lebensdauer 40.000h L70 B 50

Abmessungen ca:
Durchmesser:  225 mm

'Hersteller und Typ: ................................... vom Bieter einzutragen.'
Menge: 115,000 St
Kostengruppe DIN 276 2018-12: 400000000

*Hinweis: Besprechungsräume*

**01.07.0050 LED-Rastereinbauleuchte**
LED-Rastereinbauleuchte
Leuchtenkörper aus Aluminim Strangpressprofil.
Farbton weiß, Abdeckscheibe aus Kunstoff, direkt strahlende
mikroprismatischer Abdeckung für Systemdecken mit sichtbaren Tragschienen.

Leuchtenlichtsrom min.  4200lm netto
Lichtfarbe  warmweiß
Lichtfarbe  3000K
Leistung  26W
Farbwiedergabeindex  CRI>80.
Pulverlackiert in Weiß (RAL 9016),
Schutzart IP4X.
Lebensdauer 100.000h L80 B10

Abmessungen ca:
620mm x 620mm x 22mm

Mit elektronischen Betriebsgerät, Einbau in Rasterdecke

'Hersteller und Typ: ................................... vom Bieter einzutragen.'
Menge: 76,000 St
Kostengruppe DIN 276 2018-12: 400000000

*Hinweis: Dusch- Waschräume, Keller*

**01.07.0060 LED-Feuchtraum-Anbauleuchte**
LED-Feuchtraum-Anbauleuchte
aus Polycarbonat mit opaler Abdeckung aus Kunststoff.

Leuchtenlichtsrom min.  4000lm netto
Lichtausbeute der Leuchte ca.  143 lm/W
Lichtfarbe  neutralweiß
Lichtfarbe  4000K
Leistung  28W
Farbwiedergabeindex  CRI>80.
Pulverlackiert in Weiß (RAL 9016),
Schutzart IP66.
Lebensdauer 50.000h L80 B 50

Abmessungen ca:
Länge: 1257 mm
Breite : 102 mm
Höhe: 91 mm

Mit elektronischen Betriebsgerät, Befestigung an der Betondecke

'Hersteller und Typ: ................................... vom Bieter einzutragen.'
Menge: 82,000 St
Kostengruppe DIN 276 2018-12: 400000000

*Hinweis: Außenbeleuchtung*

**01.07.0070 Anbauleuchte rund mindDurchm 400 mm maxDurchm 400 mm maxH 100 mm LED 12W mindLichtstrom 2050 lm maxAnschluss-P 20 W IP55**
STLB-Bau 2025-10 058
Anbauleuchte, Bauform rund,
Durchmesser mind. 400 mm,
max. Durchmesser 400 mm,
max. Höhe 100 mm, mit LED-Leuchtmittel, mind. 12 W, Farbtemperatur fest,
Farbtemperatur 3000 K,
Farbtemperaturtoleranz 100 K,
Lichtstrom Leuchte mind. 2050 lm,
max. Anschlussleistung 20 W, Schutzart IP 55 DIN EN 60529 (VDE 0470-1), mit Gehäuse aus beschichtetem Stahlblech, Farbton anthrazit, direkt strahlend, für Wand, anschlussfertig, Reflektor weiß, Lichtstärkeverteilung symmetrisch, funkentstört DIN EN IEC 55015 (VDE 0875-15-1), elektronisch dimmbar, als Einzelleuchte mit begrenzter Oberflächentemperatur (FF-Leuchte), Schutzklasse I,
Hersteller und Typ ....................................................
vom Bieter einzutragen.
Menge: 2,000 St
Leistungsbereich: 058
Kostengruppe DIN 276 2018-12: 400000000

#### Untertitel 01.08 KG 446 innerer Potentialausgleich

*Hinweis: Hinweis Beschriftung:*
Hinweis Beschriftung:

Alle von den Potentialausgleichsschienen abgehenden
Kabel / Leitungen sind mit einem geeigneten
Beschriftungssystem (Kabelmarker/Leitungsmarkierer aus Kunststoff mit gedruckten Einlagen) zu versehen.

*Hinweis: PA-Schienen/-Material*

**01.08.0010 Potentialausgleichsschiene**
Potentialausgleichsschiene,
mit Grundplatte und Isolatorstützern,
mit einer Klemmleiste aus Flußstahl tZn 40mm x 5mm
Mindestlänge 600 mm, mit Klemmschrauben,
Anschlussmöglichkeit für
Flachband bis 30 mm
20 St. Rundleiter bis 95 mm²
liefern, montieren und anschliessen.
Menge: 1,000 St
Kostengruppe DIN 276 2018-12: 400000000

**01.08.0020 Potentialausgleichsschiene Stahl verz 8x1,5-25mm2 40x4mm**
STLB-Bau 2025-10 053
Potentialausgleichsschiene DIN VDE 0618-1 (VDE 0618-1), aus verzinktem Stahl, mit Anschluss für 8 x 1,5 bis 25 mm2, ein Flachband bis 40 mm x 4 mm, und Massivrundleiter, Durchmesser 8 bis 10 mm.
Menge: 10,000 St
Leistungsbereich: 053
Kostengruppe DIN 276 2018-12: 400000000

**01.08.0030 Erdungsbandrohrschelle Stahl niro 1x2,5mm2-2x16mm2 Durchm. bis 40mm**
STLB-Bau 2025-10 053
Erdungsbandrohrschelle aus nichtrostendem Stahl, Werkstoff-Nr 1.4301, mit Anschlussmöglichkeit für einen Leiter 2,5 mm2 bis 2 Leiter 16 mm2, für Rohrdurchmesser bis 40 mm.
Menge: 8,000 St
Leistungsbereich: 053
Kostengruppe DIN 276 2018-12: 400000000

**01.08.0040 Erdungsbandrohrschelle Stahl niro 1x2,5mm2-2x16mm2 Durchm. bis 100mm**
STLB-Bau 2025-10 053
Erdungsbandrohrschelle aus nichtrostendem Stahl, Werkstoff-Nr 1.4301, mit Anschlussmöglichkeit für einen Leiter 2,5 mm2 bis 2 Leiter 16 mm2, für Rohrdurchmesser bis 100 mm.
Menge: 4,000 St
Leistungsbereich: 053
Kostengruppe DIN 276 2018-12: 400000000

**01.08.0050 Kabel NYY-J 1x16RE Bügelschellen**
STLB-Bau 2025-10 053
Kabel DIN VDE 0276-603 (VDE 0276-603) NYY-J 1 x 16 RE, Cu-Zahl 154, mit Bügelschellen auf vorh. Ankerschienen oder Kabelleiter.
Menge: 100,000 m
Leistungsbereich: 053
Kostengruppe DIN 276 2018-12: 400000000

**01.08.0060 Kabel NYY-J 1x16RE vorh.Kabelrinne/Kanal**
STLB-Bau 2025-10 053
Kabel DIN VDE 0276-603 (VDE 0276-603) NYY-J 1 x 16 RE, Cu-Zahl 154, auf vorh. Kabelrinnen oder in offene Kanäle.
Menge: 400,000 m
Leistungsbereich: 053
Kostengruppe DIN 276 2018-12: 400000000

**01.08.0070 Kabel NYY-J 1x95RM vorh.Kabelrinne/Kanal**
STLB-Bau 2025-10 053
Kabel DIN VDE 0276-603 (VDE 0276-603) NYY-J 1 x 95 RM, Cu-Zahl 912, auf vorh. Kabelrinnen oder in offene Kanäle.
Menge: 20,000 m
Leistungsbereich: 053
Kostengruppe DIN 276 2018-12: 400000000

**01.08.0080 Installationsltg NYM-J 1x6 vorh.Rohr/Unterflurkanal**
STLB-Bau 2025-10 053
Installationsleitung DIN VDE 0250-204 (VDE 0250-204) NYM-J 1 x 6, Cu-Zahl 58, in vorh. Rohre/Unterflurkanäle.
Menge: 80,000 m
Leistungsbereich: 053
Kostengruppe DIN 276 2018-12: 400000000

**01.08.0090 Aufbaugehäuse**
STLB-Bau 2025-10 050
Aufbaugehäuse aus Isolierstoff, plombierbar, mit durchsichtigem Deckel, für Einbau von Überspannungsschutzgeräten, Schutzart IP 65 DIN EN 60529 (VDE 0470-1), Ausführung gemäß Einzelbeschreibung,
Einzelbeschreibungs-Nr Abmessungen Ca. HxBxT: 600x300x170mm.
Menge: 3,000 St
Leistungsbereich: 050
Kostengruppe DIN 276 2018-12: 400000000

**01.08.0100 Aufbaugehäuse**
STLB-Bau 2025-10 050
Aufbaugehäuse aus Isolierstoff, plombierbar, mit durchsichtigem Deckel, für Einbau von Überspannungsschutzgeräten, Schutzart IP 65 DIN EN 60529 (VDE 0470-1), Ausführung gemäß Einzelbeschreibung,
Einzelbeschreibungs-Nr Abmessungen Ca. HxBxT: 600x600x170mm.
Menge: 1,000 St
Leistungsbereich: 050
Kostengruppe DIN 276 2018-12: 400000000

**01.08.0110 Hutschiene zur Aufnahme von REG**
Hutschiene zur Aufnahme von REG, montage auf Montageplatte in Verteierschrank
Menge: 1,600 m
Kostengruppe DIN 276 2018-12: 400000000

*Hinweis: Überspannungsschutz*
Zur Sicherstellung der notwendigen Koordination der
Blitz- und Überspannungsschutzgeräte ist es zwingend
erforderlich, dass alle Gerätevon einem Hersteller sind.

'Hersteller und Typ: ................................... vom Bieter einzutragen.'

**01.08.0120 Überspannungsschutzgerät Typ1/2 Reiheneinbau 230/400VAC Schutzpegel 1,5kV**
STLB-Bau 2025-10 050
Überspannungsschutzgerät DIN EN 61643-11 (VDE 0675-6-11), Typ 1 und 2, Einbauort am oder in der Nähe des Speisepunktes der elektrischen Anlage, Komplettbauweise, als Reiheneinbaugerät, Maße DIN 43880, mit Funktionsanzeige und potentialfreiem Kontakt für Fernanzeige, Bemessungsbetriebsspannung 230/400 V AC, 4+0-Schaltung (L1-PE und L2-PE und L3-PE und N-PE), Folgestromlöschfähigkeit mind. 50 kA effektiv, Schutzpegel max. 1,5 kV, Ausführung gemäß Einzelbeschreibung,
Einzelbeschreibungs-Nr Inkl. Flexibles Anschlusskabel als Einzellader bis 35mm2(L1,L2,L3,N), länge ca. 0,5m.
Menge: 3,000 St
Leistungsbereich: 050
Kostengruppe DIN 276 2018-12: 400000000

**01.08.0130 Überspannungsschutzgerät Typ1/2 Reiheneinbau 230/400VAC Schutzpegel 1,5kV**
STLB-Bau 2025-10 050
Überspannungsschutzgerät DIN EN 61643-11 (VDE 0675-6-11), Typ 1 und 2, Einbauort am oder in der Nähe des Speisepunktes der elektrischen Anlage, Komplettbauweise, als Reiheneinbaugerät, Maße DIN 43880, mit Funktionsanzeige und potentialfreiem Kontakt für Fernanzeige, Bemessungsbetriebsspannung 230/400 V AC, 4+0-Schaltung (L1-PE und L2-PE und L3-PE und N-PE), Folgestromlöschfähigkeit mind. 50 kA effektiv, Schutzpegel max. 1,5 kV, Ausführung gemäß Einzelbeschreibung,
Einzelbeschreibungs-Nr Inkl. Flexibles Anschlusskabel als Einzellader bis 35mm2(L1,L2,L3,N), länge ca. 0,5m.
Menge: 1,000 St
Leistungsbereich: 050
Kostengruppe DIN 276 2018-12: 400000000

**01.08.0140 Reihenklemme 690V einstöckig bis 185mm2 Tragschiene**
STLB-Bau 2025-10 054
Reihenklemme DIN EN 60947-7-1 (VDE 0611-1), Bemessungsisolationsspannung 690 V AC, Isolationsgruppe C, einstöckig, für Leiterquerschnitt bis 185 mm2, mit Schraubanschlüssen, Klemmenträger aus selbstlöschendem oder nichtbrennbarem Isolierstoff, zur Montage auf Tragschiene DIN EN 60715 (VDE 0660-520), einschl. systemgebundenem Zubehör mit dauerhafter Anschlussbezeichnung.
Menge: 6,000 St
Leistungsbereich: 054
Kostengruppe DIN 276 2018-12: 400000000

**01.08.0150 Reihenklemme 690V einstöckig bis 35mm2 Tragschiene**
STLB-Bau 2024-04 054
Reihenklemme DIN EN 60947-7-1 (VDE 0611-1), Bemessungsisolationsspannung 690 V AC, Isolationsgruppe C, einstöckig, für Leiterquerschnitt bis 35 mm2, mit Schraubanschlüssen, Klemmenträger aus selbstlöschendem oder nichtbrennbarem Isolierstoff, zur Montage auf Tragschiene DIN EN 60715 (VDE 0660-520), einschl. systemgebundenem Zubehör mit dauerhafter Anschlussbezeichnung.
Menge: 18,000 St
Leistungsbereich: 054
Kostengruppe DIN 276 2018-12: 400000000

**01.08.0160 Neutralleiter-Reihenklemme 690V bis 185mm2 Tragschiene**
STLB-Bau 2025-10 054
Neutralleiter-Reihenklemme DIN EN 60947-7-1 (VDE 0611-1), Bemessungsisolationsspannung 690 V AC, für Leiterquerschnitt bis 185 mm2, mit Schraubanschlüssen, Klemmenträger aus selbstlöschendem oder nichtbrennbarem Isolierstoff, zur Montage auf Tragschiene DIN EN 60715 (VDE 0660-520), einschl. systemgebundenem Zubehör mit dauerhafter Anschlussbezeichnung.
Menge: 2,000 St
Leistungsbereich: 054
Kostengruppe DIN 276 2018-12: 400000000

**01.08.0170 Neutralleiter-Reihenklemme 690V bis 35mm2 Tragschiene**
STLB-Bau 2024-04 054
Neutralleiter-Reihenklemme DIN EN 60947-7-1 (VDE 0611-1), Bemessungsisolationsspannung 690 V AC, für Leiterquerschnitt bis 35 mm2, mit Schraubanschlüssen, Klemmenträger aus selbstlöschendem oder nichtbrennbarem Isolierstoff, zur Montage auf Tragschiene DIN EN 60715 (VDE 0660-520), einschl. systemgebundenem Zubehör mit dauerhafter Anschlussbezeichnung.
Menge: 6,000 St
Leistungsbereich: 054
Kostengruppe DIN 276 2018-12: 400000000

**01.08.0180 Schutzleiter-Reihenklemme bis 185mm2 Tragschiene**
STLB-Bau 2025-10 054
Schutzleiter-Reihenklemme DIN EN 60947-7-2 (VDE 0611-3), für Leiterquerschnitt bis 185 mm2, mit Schraubanschlüssen, Klemmenträger aus selbstlöschendem oder nichtbrennbarem Isolierstoff, zur Montage auf Tragschiene DIN EN 60715 (VDE 0660-520), einschl. systemgebundenem Zubehör mit dauerhafter Anschlussbezeichnung.
Menge: 2,000 St
Leistungsbereich: 054
Kostengruppe DIN 276 2018-12: 400000000

**01.08.0190 Schutzleiter-Reihenklemme bis 35mm2 Tragschiene**
STLB-Bau 2024-04 054
Schutzleiter-Reihenklemme DIN EN 60947-7-2 (VDE 0611-3), für Leiterquerschnitt bis 35 mm2, mit Schraubanschlüssen, Klemmenträger aus selbstlöschendem oder nichtbrennbarem Isolierstoff, zur Montage auf Tragschiene DIN EN 60715 (VDE 0660-520), einschl. systemgebundenem Zubehör mit dauerhafter Anschlussbezeichnung.
Menge: 6,000 St
Leistungsbereich: 054
Kostengruppe DIN 276 2018-12: 400000000

#### Untertitel 01.09 KG 449 Sonstiges

*Hinweis: Kernbohrungen*
Kernbohrung

In den nachfolgenden Positionen sind alle Kosten
für Geräte und Löhne einschl. aller Nebenarbeiten wie Baustelleneinrichtung, Herbeischaffen von Strom und Wasser, Schuttbeseitigung, Baustelleneinrichtung, Umrüstarbeiten zu kalkulieren.
Das Sichern der Kerne ist ebenfalls zu berücksichtigten!
Die Bauüberwachung ist über Art, Umfang und Zeitpunkt
der Arbeiten zu informieren.
Die DIN 1053 "Mauerwerke" ist zu beachten.
Die erfolgte Abstimmung mit dem Statiker
ist vor Beginn der Arbeiten nachzuweisen.
Kernbohrungen werden durch den Auftragnehmer selbst erstellt. Die Durchführbarkeit ist vorab vom Auftragnehmer zu prüfen. Die Kernbohrungen sind vor Ort anzuzeichnen. Die Kernbohrungen müssen in mehreren Abschnitten erstellt werden.

Montagehöhe über Gelände/Fußboden bis 3,5 m.

Ausführung auf den Etagen KG bis 2.OG

Die Kernbohrungen werden in einem Gebäude ausgeführt, aus diesem Grund ist das Bohrwasser aufzufangen und es darf nicht durch alle Geschosse des Hauses laufen.

*Hinweis: Wände*

**01.09.0010 Bohrungen 25mm**
Bohrungen 25 mm Durchmesser in Mauerwerk inkl. Loch im Boden der Kabelkanäle aus dem Titel 01.01.04 durch Wände bis 400 mm Stärke anfallender Schutt wird Eigentum des AN und ist zu beseitigen.
Menge: 150,000 St
Kostengruppe DIN 276 2018-12: 400000000

**01.09.0020 Kernbohrungen 100 mm**
Kernbohrungen 100 mm Durchmesser in Beton durch Wände bis 300 mm Stärke anfallender Schutt wird Eigentum des AN und ist zu beseitigen.
Menge: 4,000 St
Kostengruppe DIN 276 2018-12: 400000000

**01.09.0030 Kernbohrungen 100 mm**
Kernbohrungen 100 mm Durchmesser in Beton durch Wände bis 400 mm Stärke anfallender Schutt wird Eigentum des AN und ist zu beseitigen.
Menge: 12,000 St
Kostengruppe DIN 276 2018-12: 400000000

**01.09.0040 Kernbohrungen 100 mm**
Kernbohrungen 100 mm Durchmesser in Beton durch Wände bis 600 mm Stärke anfallender Schutt wird Eigentum des AN und ist zu beseitigen.
Menge: 4,000 St
Kostengruppe DIN 276 2018-12: 400000000

**01.09.0050 Kernbohrungen 80 mm**
Kernbohrungen 80 mm Durchmesser in Mauerwerk durch Wände bis 300 mm Stärke anfallender Schutt wird Eigentum des AN und ist zu beseitigen.
Menge: 10,000 St
Kostengruppe DIN 276 2018-12: 400000000

**01.09.0060 Kernbohrungen 80 mm**
Kernbohrungen 80 mm Durchmesser in Mauerwerk durch Wände bis 400 mm Stärke anfallender Schutt wird Eigentum des AN und ist zu beseitigen.
Menge: 12,000 St
Kostengruppe DIN 276 2018-12: 400000000

*Hinweis: Decke*

**01.09.0070 Kernbohrungen 100 mm**
Kernbohrungen 100 mm Durchmesser in Beton durch Decke bis 280 mm Stärke anfallender Schutt wird Eigentum des AN und ist zu beseitigen
Menge: 14,000 St
Kostengruppe DIN 276 2018-12: 400000000

*Hinweis: Dichtungen*

**01.09.0080 Kabelabdichtung 1 Kabel**
Abdichten von belegten Kabeleinführungen, dicht gegen
drückendes Wasser DIN 18195-6, Ausführung als
Ringraumabdichtung 100 mm mit geteiltem Wechseleinsatz für bis zu 1 Kabel NYY-J 4x185mm²
Menge: 1,000 St
Kostengruppe DIN 276 2018-12: 400000000

**01.09.0090 Kabelabdichtung 3 Kabel**
Abdichten von belegten Kabeleinführungen, dicht gegen
drückendes Wasser DIN 18195-6, Ausführung als
Ringraumabdichtung 100 mm mit geteiltem Wechseleinsatz für bis zu 3 Kabel NYCWY 4x35/16mm²
Menge: 1,000 St
Kostengruppe DIN 276 2018-12: 400000000

*Hinweis: Brandschutz*

*Hinweis: Der Anbieter ist verpflichtet, die amtlichen*
Der Anbieter ist verpflichtet, die amtlichen
Nachweise für die von ihm angebotenen
Brandschutzmassnahmen vorzulegen.
Amtliche Nachweise können sein:
- Prüfzeugnis,
- Prüfbescheid und
- allgemeine bauaufsichtliche Zulassung.
- Prüfschild vor Ort, geschraubt

**01.09.0100 Brandschutzabschottung Leitungsanlagen Schaumschott S30 Durchm. 50-100mm Gebäude Wand D 400mm**
STLB-Bau 2025-10 047
Brandschutzabschottung an Kabel-/Leitungsanlagen als Schaumschott, Feuerwiderstandsklasse S 30 DIN 4102-9, mit allgemeinem bauaufsichtlichen Prüfzeugnis/allgemeiner bauaufsichtlicher Zulassung, runder Durchbruch, Durchmesser über 50 bis 100 mm, Brandverhaltensklasse DIN EN 13501-1 A1 (nichtbrennbar), im Gebäude, mit Kennzeichnungsschild, Arbeitshöhe des Montageortes bis 3,5 m über der Standfläche des hierfür erforderlichen Gerüstes, Wand aus Mauerwerk, Dicke 400 mm.
Menge: 18,000 St
Leistungsbereich: 047
Kostengruppe DIN 276 2018-12: 400000000

**01.09.0110 Brandschutzabschottung Leitungsanlagen Schaumschott S30 Durchm. 50-100mm Gebäude Wand D 250mm**
STLB-Bau 2025-10 047
Brandschutzabschottung an Kabel-/Leitungsanlagen als Schaumschott, Feuerwiderstandsklasse S 30 DIN 4102-9, mit allgemeinem bauaufsichtlichen Prüfzeugnis/allgemeiner bauaufsichtlicher Zulassung, runder Durchbruch, Durchmesser über 50 bis 100 mm, Brandverhaltensklasse DIN EN 13501-1 A1 (nichtbrennbar), im Gebäude, mit Kennzeichnungsschild, Arbeitshöhe des Montageortes bis 3,5 m über der Standfläche des hierfür erforderlichen Gerüstes, Wand aus Mauerwerk, Dicke 250 mm.
Menge: 8,000 St
Leistungsbereich: 047
Kostengruppe DIN 276 2018-12: 400000000

**01.09.0120 Brandschutzabschottung Leitungsanlagen Mörtelschott S90 0,01-0,02m2 Gebäude Decke D 300mm**
STLB-Bau 2025-10 047
Brandschutzabschottung an Kabel-/Leitungsanlagen als Mörtelschott, Feuerwiderstandsklasse S 90 DIN 4102-9, mit allgemeinem bauaufsichtlichen Prüfzeugnis/allgemeiner bauaufsichtlicher Zulassung, eckiger Durchbruch, Querschnitt über 0,01 bis 0,02 m2, Brandverhaltensklasse DIN EN 13501-1 A1 (nichtbrennbar), im Gebäude, mit Kennzeichnungsschild, Decke aus Beton, Dicke 300 mm.
Menge: 8,000 St
Leistungsbereich: 047
Kostengruppe DIN 276 2018-12: 400000000

**01.09.0130 Brandschutzabschottung Leitungsanlagen Mörtelschott S90 0,1-0,2m2 Gebäude Decke D 300mm**
STLB-Bau 2025-10 047
Brandschutzabschottung an Kabel-/Leitungsanlagen als Mörtelschott, Feuerwiderstandsklasse S 90 DIN 4102-9, mit allgemeinem bauaufsichtlichen Prüfzeugnis/allgemeiner bauaufsichtlicher Zulassung, eckiger Durchbruch, Querschnitt über 0,1 bis 0,2 m2, Brandverhaltensklasse DIN EN 13501-1 A1 (nichtbrennbar), im Gebäude, mit Kennzeichnungsschild, Decke aus Beton, Dicke 300 mm.
Menge: 2,000 St
Leistungsbereich: 047
Kostengruppe DIN 276 2018-12: 400000000

**01.09.0140 Verpressung von Wanddurchbrüchen 25mm**
Verpressung von Wanddurchbrüchen und
Bohrungen bis 25 mm Durchmesser in Wänden
Dicke bis 400mm, Feuerwiederstandsdauer 30 Minuten
Menge: 150,000 St
Kostengruppe DIN 276 2018-12: 400000000

*Hinweis: Hinweis Stundenlohnarbeiten:*
Hinweis Stundenlohnarbeiten:

Die Stundenlohnarbeiten sind für
unvorhergesehene Arbeiten vorgesehen
und kommen nur auf ausdrückliche
Veranlassung der Bauleitung zur Ausführung.
Für sämtliche ggf. erforderliche Reinigungsarbeiten,
Stemmarbeiten, Erstellen von Durchbrüchen und/oder
Wandschlitzen etc. kann nur die Verrechnung eines
Helferstundensatzes angesetzt werden. Das gilt ausdrücklich auch dann, wenn diese Arbeiten von Monteuren, Obermonteur bis GF ausgeführt werden.

Auf der Baustelle gibt es nur einen
Obermonteur/Meister, dessen Name der Bauleitung vorab bekannt zu geben ist.

**01.09.0150 Monteur/-in sämtliche Kosten/Zuschläge**
STLB-Bau 2025-10 091
Stundenlohnarbeiten durch Monteur/-in
der Verrechnungssatz für die jeweilige Arbeitskraft umfasst sämtliche Aufwendungen wie Lohn- und Gehaltskosten, Lohn- und Gehaltsnebenkosten, Zuschläge, lohngebundene und lohnabhängige Kosten, sonstige Sozialkosten, Gemeinkosten, Wagnis und Gewinn.
Menge: 80,000 h
Leistungsbereich: 091
Kostengruppe DIN 276 2018-12: 400000000

**01.09.0160 Helfer/-in sämtliche Kosten/Zuschläge**
STLB-Bau 2025-10 091
Stundenlohnarbeiten durch Helfer/-in
der Verrechnungssatz für die jeweilige Arbeitskraft umfasst sämtliche Aufwendungen wie Lohn- und Gehaltskosten, Lohn- und Gehaltsnebenkosten, Zuschläge, lohngebundene und lohnabhängige Kosten, sonstige Sozialkosten, Gemeinkosten, Wagnis und Gewinn.
Menge: 80,000 h
Leistungsbereich: 091
Kostengruppe DIN 276 2018-12: 400000000

*Hinweis: Dokumentation*

**01.09.0170 Erstellen der Dokumentation**
Erstellen der Dokumentation gem. Vorbemerkungen
Menge: 1,000 St
Kostengruppe DIN 276 2018-12: 400000000

**01.09.0180 Vervielfältigung der Dokumentation**
Die gesamte Dokumentation ein weiteres Mal vervielfältigen.
Die Erstellung der Dokumentation ist hier nicht zu kalkulieren, lediglich die Erstellung einer weiteren
Kopie.
Menge: 1,000 St
Kostengruppe DIN 276 2018-12: 400000000

**01.09.0190 Einweisung**
Einweisung des Nutzers und des Technischen Personals in die gesamte Elektrische Anlage inkl. Protololl.
Menge: 1,000 psch
Kostengruppe DIN 276 2018-12: 400000000

#### Untertitel 01.10 KG 449 Demontage

*Hinweis: Die Demontage von Betriebsmitteln beinhaltet das*
Die Demontage von Betriebsmitteln beinhaltet das
Freischalten der Anschlusskabel und Leitungen sowie der
Kennzeichnung der abgetrennten Kabel und Leitungen.
Das Lagern von Betriebsmitteln beinhaltet das
Kennzeichnen sowie das Lagern der Betriebsmittel in
einem vom AG zur Verfügung gestellten Raum.
Die Entsorgung von Betriebsmitteln beinhaltet die
fachgerechte Entsorgung durch den AN; bei Leuchten
einschl. der Leuchtmittel. Die Entsorgungsnachweise
sind dem AG zu übergeben. Der betriebsfertige
Wiederanschluss von eingelagerten
Betriebsmitteln beinhaltet die Montage inclusive.
Befestigungsmaterial sowie den betriebsfertigen
Anschluss.

*Hinweis: Kabel und Leitungen;*
Kabel und Leitungen; und zwar:

**01.10.0010 NYM bis 5x2,5 mm²**
NYM bis 5x2,5 mm² in verschlossenen Kanälen
und/oder Installationsrohren
Menge: 700,000 m
Kostengruppe DIN 276 2018-12: 400000000

**01.10.0020 NYM bis 5x2,5 mm² in Kanal/Rohr**
NYM bis 5x2,5 mm² in verschlossenen Kanälen
und/oder Installationsrohren
Menge: 100,000 m
Kostengruppe DIN 276 2018-12: 400000000

**01.10.0040 NYM bis 5x2,5 mm² u.P.**
NYM bis 5x2,5 mm² in Unterputzverlegung nach
bauseitigem. freilegen
Menge: 100,000 m
Kostengruppe DIN 276 2018-12: 400000000

*Hinweis: Verlegesysteme*

**01.10.0050 Leitungsführungskanal 25x25 mm**
Leitungsführungskanal,
aus PVC, Aufputzmontage, bis 25x25 mm
Menge: 60,000 m
Kostengruppe DIN 276 2018-12: 400000000

**01.10.0060 Leitungsführungskanal 60x60 mm**
Leitungsführungskanal,
aus PVC, Aufputzmontage, bis 60x60 mm
Menge: 40,000 m
Kostengruppe DIN 276 2018-12: 400000000

**01.10.0070 Leitungsführungskanal 150x60 mm**
Leitungsführungskanal,
aus PVC, Aufputzmontage, bis 150x60 mm
Menge: 40,000 m
Kostengruppe DIN 276 2018-12: 400000000

**01.10.0080 PVC-Rohr bis M 20**
PVC-Rohr, Aufputzmontage, bis M 20
Menge: 50,000 m
Kostengruppe DIN 276 2018-12: 400000000

**01.10.0090 PVC-Rohr bis M40**
PVC-Rohr, Aufputzmontage, bis M 40
Menge: 50,000 m
Kostengruppe DIN 276 2018-12: 400000000

*Hinweis: Installationsgeräte*

**01.10.0100 Installationsgeräte Schalter/Steckdose,**
Installationsgeräte Schalter/Steckdose,
Unterputz-/Kanalmontage, aus Kunststoff
Menge: 410,000 St
Kostengruppe DIN 276 2018-12: 400000000

**01.10.0110 Installationsgeräte Schalter/Steckdose a.P.**
Installationsgeräte Schalter/Steckdose,
Aufputzmontage, aus Kunststoff
Menge: 25,000 St
Kostengruppe DIN 276 2018-12: 400000000

**01.10.0130 TAE 3-fach Anschlußdose a.P.**
TAE 3-fach Anschlussdose,
Aufputzmontage aus Kunststoff
Menge: 30,000 St
Kostengruppe DIN 276 2018-12: 400000000

**01.10.0140 Rauchmelder**
Rauchmelder abklemmen, demontieren
und entsorgen
Menge: 50,000 St
Kostengruppe DIN 276 2018-12: 400000000

*Hinweis: Kabel und Leitungen;*
Kabel und Leitungen; und zwar:

**01.10.0190 IY(St)Y bis 4 DA in Kanal/Rohr**
IY(St)Y bis 4 DA in verschlossenen Kanälen
und/oder Installationsrohren
Menge: 500,000 m
Kostengruppe DIN 276 2018-12: 400000000

**01.10.0230 IY(St)Y bis 4 DA u.P.**
IY(St)Y bis 4 DA in Unterputzverlegung nach
bauseitigem. freilegen
Menge: 100,000 m
Kostengruppe DIN 276 2018-12: 400000000

#### Untertitel 01.11 KG 489 GA-Verkabelung

*Hinweis: Hinweis GA-Verkabelung*
Vor Montagebeginn hat der AN mit der Bauleitung alle
Einzelheiten über Leitungsführung, Durchbrüche,
Aufstellungs- und Einbauorte abzustimmen.
Für die verlegten Kabel und Leitungen muss ein
Isolationsmeßprotokoll gemäß VDE 0100 geliefert werden.
Die Kabel, Leitungen und Kabelträgersysteme sind so zu
kalkulieren, dass die Montage in Teillängen erfolgt.
Die bauseitige Kabelverlegung an den Feldgeräten
erfolgt derart, dass die Kabel in unmittelbarer Nähe
der Kabeleinführung am Feldgerät herangelegt werden.
Für das Absetzen und die Einführung des Kabels in die
Kabeleinführung des Feldgerätes durch den AN GA muss
die Endverlegung durch das Kabel liefernde bzw.
verlegende Unternehmen so vorbereitet sein, dass diese
ohne weitere Materialien und Hilfsmittel erfolgen kann.
Es wird insofern im Allgemeinen davon ausgegangen, dass die Kabelzuleitungen bis mindestens 10 cm vor der
Kabeleinführung des Feldgerätes erfolgen
(Verlegesysteme und Befestigungen).
Die Heranführung der Kabel an die
Schaltschränke werden durch das kabelverlegende
Unternehmen feldweise vor dem Schaltschrank ISP
sortiert mit ausreichender Länge zum Einführen und
Auflegen abgelegt. Das Einführen und Auflegen der Kabel obliegt dem AN GA. Die Kabelbeschriftung auf den
Endpunkten muss entsprechend der Kabelzugliste ausgeführt werden.
Die Kabelzugliste wird vom AN GA erstellt und der
Bauleitung vorgelegt.

**01.11.0010 Installationsltg NYM-J 5x1,5 vorh.Kabelrinne/Kanal**
STLB-Bau 2025-10 053
Installationsleitung DIN VDE 0250-204 (VDE 0250-204) NYM-J 5 x 1,5, Cu-Zahl 72, auf vorh. Kabelrinnen oder in offene Kanäle.
Menge: 2400,000 m
Leistungsbereich: 053
Kostengruppe DIN 276 2018-12: 400000000

**01.11.0020 Installationsltg NYM-J 3x1,5 vorh.Kabelrinne/Kanal**
STLB-Bau 2025-10 053
Installationsleitung DIN VDE 0250-204 (VDE 0250-204) NYM-J 3 x 1,5, Cu-Zahl 43, auf vorh. Kabelrinnen oder in offene Kanäle.
Menge: 700,000 m
Leistungsbereich: 053
Kostengruppe DIN 276 2018-12: 400000000

**01.11.0030 Kabel YSLCY-JZ 5x1,5 vorh.Rohre/Unterflurkanäle**
Kabel DIN 57250-1 (VDE 0250-1), DIN EN 60228 (VDE 0295) 2YSLCY-JZ 5 x 1,5, Cu-Zahl 95, in vorh. Rohre/Unterflurkanäle.
Menge: 25,000 m
Kostengruppe DIN 276 2018-12: 400000000

**01.11.0040 Installationskabel symmetrisch J-Y(St)Y 2x2x0,8 Bd vorh.Rohr/Unterflurkanal**
STLB-Bau 2025-10 061
Installationskabel, symmetrisch, DIN VDE 0815 (VDE 0815), J-Y(St)Y, 2 x 2 x 0,8 Bd, in vorh. Rohre/Unterflurkanäle.
Menge: 3600,000 m
Leistungsbereich: 061
Kostengruppe DIN 276 2018-12: 400000000

**01.11.0050 Installationskabel symmetrisch J-Y(St)Y 4x2x0,8 Bd vorh.Rohr/Unterflurkanal**
STLB-Bau 2025-10 061
Installationskabel, symmetrisch, DIN VDE 0815 (VDE 0815), J-Y(St)Y, 4 x 2 x 0,8 Bd, in vorh. Rohre/Unterflurkanäle.
Menge: 750,000 m
Leistungsbereich: 061
Kostengruppe DIN 276 2018-12: 400000000

*Hinweis: Ausführungshinweise Installationsrohre:*
Ausführungshinweise Installationsrohre:
Metallische Rohre sind mit Gewinde oder mit Steckmuffen nach Wahl des AN zu liefern. Steckmuffen und/oder Gewindeschneidarbeiten sind in die Einheitspreise der Rohre zu kalkulieren.
Sämtliche erforderliche Sägeschnitte sind komplett zu
entgraten. Schnittkanten von metallischen Rohren
erhalten als Kanten- schutz System-Endtüllen aus
Polyethylen.
Notwendige Verbindungen aller Rohren sind inkl. Muffen
zu montieren.
Die Verlegeart AP mit Abstandschellen beinhaltet die
Verlegung auf Steigetrassen und C-Profil inkl.
entsprechenden Schellen.
Sämtliche Kleinteile und Nebenleistungen sind in die
Einheitspreise zu kalkulieren und werden nicht
besonders vergütet.

**01.11.0060 Elektroinstallationsrohr Stahl verz AD 20mm AP Abstandsschellen**
STLB-Bau 2025-10 053
Elektroinstallationsrohr DIN EN 61386 (VDE 0605), Maße DIN EN 60423, aus verzinktem Stahl, Außendurchmesser 20 mm, Druckfestigkeit Klasse 1 - sehr leicht (125 N) DIN EN 61386-1 (VDE 0605-1), Klasse Schlagbeanspruchung 3 - mittel DIN EN 61386-1 (VDE 0605-1), Verlegung offen, auf Putz, mit Abstandsschellen.
Menge: 60,000 m
Leistungsbereich: 053
Kostengruppe DIN 276 2018-12: 400000000

**01.11.0070 Elektroinstallationsrohr Stahl verz AD 25mm AP Abstandsschellen**
STLB-Bau 2025-10 053
Elektroinstallationsrohr DIN EN 61386 (VDE 0605), Maße DIN EN 60423, aus verzinktem Stahl, Außendurchmesser 25 mm, Druckfestigkeit Klasse 1 - sehr leicht (125 N) DIN EN 61386-1 (VDE 0605-1), Klasse Schlagbeanspruchung 3 - mittel DIN EN 61386-1 (VDE 0605-1), Verlegung offen, auf Putz, mit Abstandsschellen.
Menge: 60,000 m
Leistungsbereich: 053
Kostengruppe DIN 276 2018-12: 400000000

**01.11.0080 Elektroinstallationsrohr Stahl verz AD 32mm AP Abstandsschellen**
STLB-Bau 2025-10 053
Elektroinstallationsrohr DIN EN 61386 (VDE 0605), Maße DIN EN 60423, aus verzinktem Stahl, Außendurchmesser 32 mm, Druckfestigkeit Klasse 1 - sehr leicht (125 N) DIN EN 61386-1 (VDE 0605-1), Klasse Schlagbeanspruchung 3 - mittel DIN EN 61386-1 (VDE 0605-1), Verlegung offen, auf Putz, mit Abstandsschellen.
Menge: 25,000 m
Leistungsbereich: 053
Kostengruppe DIN 276 2018-12: 400000000

**01.11.0090 Elektroinstallationsrohr Stahl verz AD 40mm AP Abstandsschellen**
STLB-Bau 2025-10 053
Elektroinstallationsrohr DIN EN 61386 (VDE 0605), Maße DIN EN 60423, aus verzinktem Stahl, Außendurchmesser 40 mm, Druckfestigkeit Klasse 1 - sehr leicht (125 N) DIN EN 61386-1 (VDE 0605-1), Klasse Schlagbeanspruchung 3 - mittel DIN EN 61386-1 (VDE 0605-1), Verlegung offen, auf Putz, mit Abstandsschellen.
Menge: 30,000 m
Leistungsbereich: 053
Kostengruppe DIN 276 2018-12: 400000000

*Hinweis: Vorbemerkungen zu den Kabelträgern*
Vorbemerkungen zu den Kabelträgern

Zu den Kabelträgersystemen gehören die erforderlichen
Befestigungswinkel, Wand- und Deckenbefestigungen,
Klemmwinkel, Stahl-Spreizdübel, Schrauben mit Zubehör,
Distanzstücke, Trägerklauen, Ankerbolzen,
Verbindungsstücke, Klemmstücke, Klemmschellen, Wandbügel, Trägerlaschen, Schutzkappen, Eckbleche, Anschlußstücke, Auflagewinkel, Überschubhülsen und - schmiegen, Gelenkstücke, Auflager, Anschlusslaschen, Abstandslaschen, Halterkupplungen, Leiterhalter und sonstige Kleinteile.
Elektroinstallationsrohre aus Metall sind mit
Kabelschutztüllen zu versehen. Dies ist in die
Einheitspreise einzukalkulieren.

Die nachfolgend beschriebenen Verlegesysteme sind zu
liefern und betriebsfertig montieren, einschl.
systembedingten Zubehör sowie aller Klein- und
Befestigungsmaterialien. Dies ist in die Einheitspreise
einzukalkulieren.

**01.11.0100 Kabelrinne gelocht Stahl verz H 60mm B 100mm**
STLB-Bau 2025-10 053
Kabelrinne für Kabelträgersystem DIN EN 61537 (VDE 0639), gelocht, mit einem Trennsteg, aus feuerverzinktem Stahl DIN EN ISO 1461, Seitenhöhe mind. 60 mm, Breite mind. 100 mm, Einbau im Innenbereich.
Menge: 25,000 m
Leistungsbereich: 053
Kostengruppe DIN 276 2018-12: 400000000

**01.11.0110 Kabelrinne gelocht Stahl verz H 60mm B 200mm**
STLB-Bau 2025-10 053
Kabelrinne für Kabelträgersystem DIN EN 61537 (VDE 0639), gelocht, mit einem Trennsteg, aus feuerverzinktem Stahl DIN EN ISO 1461, Seitenhöhe mind. 60 mm, Breite mind. 200 mm, Einbau im Innenbereich.
Menge: 10,000 m
Leistungsbereich: 053
Kostengruppe DIN 276 2018-12: 400000000

**01.11.0120 Stiel Ausleger Kabelrinne Stahl verz U-Profil Deckenbefestigung L bis 400mm**
STLB-Bau 2025-10 053
Stiel für Ausleger für Kabelrinne, aus feuerverzinktem Stahl DIN EN ISO 1461, als U-Profil, an Decke befestigen mit bauaufsichtlich zugelassenen Dübeln, mit angeschweißter Kopfplatte, Stiellänge bis 400 mm, Einbau im Innenbereich.
Menge: 25,000 St
Leistungsbereich: 053
Kostengruppe DIN 276 2018-12: 400000000

**01.11.0130 Ausleger Kabelrinne Stahl verz bis 1,5kN L 100mm an Stielen**
STLB-Bau 2025-10 053
Ausleger für Kabelrinne, aus feuerverzinktem Stahl DIN EN ISO 1461, Tragfähigkeit bis 1,5 kN, Länge 100 mm, an Stielen, einseitig, Stiele werden gesondert vergütet, Einbau im Innenbereich.
Menge: 17,000 St
Leistungsbereich: 053
Kostengruppe DIN 276 2018-12: 400000000

**01.11.0140 Ausleger Kabelrinne Stahl verz bis 1,5kN L 200mm an Stielen**
STLB-Bau 2025-10 053
Ausleger für Kabelrinne, aus feuerverzinktem Stahl DIN EN ISO 1461, Tragfähigkeit bis 1,5 kN, Länge 200 mm, an Stielen, einseitig, Stiele werden gesondert vergütet, Einbau im Innenbereich.
Menge: 8,000 St
Leistungsbereich: 053
Kostengruppe DIN 276 2018-12: 400000000

**01.11.0150 Galvanische Verbindungen**
Galvanische Verbindungen
der Installations-Kanalsysteme aus Metall an alle
Stoßstellen zur Abschirmung als Potentialausgleich und
Schutzmassnahme.
Menge: 1,000 psch
Kostengruppe DIN 276 2018-12: 400000000

### Titel 02 KG 450 Fernmelde- und Informationstechnische Anlagen

#### Untertitel 02.01 KG 456 Gefahrenmelde- und Alarmanlagen

*Hinweis: Vorbemerkungen*
Vorbemerkungen

1.1
Der Anbieter muss einen gültigen
Kompetenznachweis als Fachfirma gem. DIN 14675
für die Errichtung von Brandmeldeanlagen besitzen.
Der Anbieter muss eine gültige VdS-Zu-
lassung für die Errichtung von Brandmeldeanlagen besitzen. Diese muss für
die zu errichtende Brandmeldeanlage sowie für den
entsprechenden Ortsbereich gelten.
Eine DIN-14675 konforme Weitergabe an
Nachunternehmer ist zulässig und mit der
Angebotsabgabe anzuzeigen.

1.2
Bei dem angebotenen Brandmeldesystem muss die
Konformität nach EN 54 Teil 13 geprüft und bestätigt
worden sein.

1.3
Eine stufenweise Inbetriebnahme der Brandmeldeanlage
muss gewährleistet sein. Die hierfür erforderlichen
Abdeckungen der installierten Melder
bzw. Konfigurier-, Programmierarbeiten
an der Brandmelderzentrale sind in dem Angebotspreis mit
einzukalkulieren.

1.4
Alle Montagearbeiten müssen von einer weisungsbefugten
Fachkraft kontrolliert werden. Diese
Fachkraft muss über alle Belange der Baustelle
informiert und bei den Abnahmen durch den AG, die
Feuerwehr und dem amtlich anerkannten Sachverständigen
zusätzlich mit einem Gehilfen
anwesend sein. Diese Leistung ist in die angebotenen
Einheitspreise einzukalkulieren.

1.5
Alle Komponenten eines Ringes sind grundsätzlich mit
einer Trennelektronik zur rückwirkungsfreien Isolierung bei
Störungen auszustatten und anzubieten.

1.6
Die Zentrale ist mit einem Überspannungsschutz Netz- und Systemseitig auszurüsten.

*Hinweis: Brandmeldeanlage*
Brandmeldeanlage

Die Brandmeldeanlage muss folgenden Vorschriften und
Richtlinien entsprechen:

- VDE 0100 (Allgm. Bestimmungen)
- VDE 0833 Teil 1 und Teil 2
- EN 54
- VDE 0800 Teil 1 und Teil 4
- DIN 14675
- DIN 14661 (Feuerwehrbedienfeld)
- DIN 14662 (Feuerwehranzeigetableau)
- VdS-2095 Richtlinien für automatische
Brandmeldeanlagen

*Hinweis: Fabrikatsabfrage Brandmeldeanlage*
Fabrikatsabfrage Brandmeldeanlage

'Hersteller und Typ: ................................... vom Bieter einzutragen.'

*Hinweis: Zentrale*

**02.01.0010 Brandmelderzentrale Ringleit. Anz 4 St Stichleit. adressierb. Anz 1 St Überbrückungszeit 72h**
STLB-Bau 2025-10 063
Brandmelderzentrale DIN 14675, DIN VDE 0833-1 (VDE 0833-1), DIN VDE 0833-2 (VDE 0833-2), DIN EN 54-2, DIN EN 54-4 und DIN EN 54-13,
- ausgebaut mit Ringleitungen,
Anzahl 4 St,
- insgesamt ausbaubare Ringleitungen
bis mind. 4 St,
- ausgebaut mit Stichleitungen für adressierbare Melder,
Anzahl 1 St,
- insgesamt ausbaubare Stichleitungen für adressierbare Melder
bis mind. 2 St,
- insgesamt ausbaubare Stichleitungen für Grenzwertmelder
bis mind. 2 St,
- Energieversorgung der Signalgeber aus der Zentrale,
- ausgebaut mit Meldergruppen,
Anzahl 2 St,
- insgesamt ausbaubare Meldergruppen
- mit Schnittstelle zu abgesetzter Bedien-/Anzeigeeinheit geeignet für Datenübertragung bis zu 500 m,
- mit digitaler Registriereinheit,
- Anzeige Alarmzustände durch alphanumerisches Display,
- Ausgang zur Ansteuerung von einer Übertragungseinrichtung für Brandmeldungen an eine zugelassene hilfeleistende Stelle,
- mit 3 potentialfreien Ausgangskontakten, einschl. Parametrierung von bis zu 5 logischen Verknüpfungen je Kontakt,
- mit Ersatzstromversorgung, für eine Überbrückungszeit von 72 h, Alarmierungszeit mind. 0,5 h, Betriebsart TM (technische Maßnahmen) DIN VDE 0833-2 (VDE 0833-2), für Wandmontage.
Menge: 1,000 St
Leistungsbereich: 063
Kostengruppe DIN 276 2018-12: 400000000

**02.01.0020 F30 Umschrank**
Brandschutz-Wandverteiler F30 Brandschutz-
Wandverteiler F30
für die v.g. Brandmeldezentrale
für Funktionserhalt 30 Minuten - im Sinne E30
Feuerwiderstand 30 Minuten - F30
Brandlastdämmung 60 Minuten - I60
Schutzklasse II, IP 54
mit integriertem Lüftungssystem in
der Tür und Gehäuseoberseite, rauchdicht,
wartungsfrei Brandschutzplatten nach DIN 4102 A1/A2
unbrennbar Tür mit verdeckten Stahlscharnieren
Nachrüstung mit DIN-Halbzylinder möglich
Menge: 1,000 St
Kostengruppe DIN 276 2018-12: 400000000

**02.01.0030 Anzeige-Tableau Display alphanumerisch 3LED-El.**
STLB-Bau 2025-10 063
Anzeige-Tableau, mit alphanumerischem Anzeigeelement, zur Anzeige aller Meldungen und Zustände der Brandmelderzentrale, mit mind. 3 LED-Anzeigeelementen, zur Anzeige aller Alarmmeldungen und Störungen, für Aufputzmontage.
Menge: 1,000 St
Leistungsbereich: 063
Kostengruppe DIN 276 2018-12: 400000000

**02.01.0040 Signalgeber optisch Blitzleuchte**
Signalgeber, optisch, Farbe Gelb für Brandmeldeanlage, als Blitzleuchte einschl. Leuchtmittel, für die Anwendung im Freien, für Wandmontage,Arbeitshöhe des Montageortes
bis 3,5 m über der Standfläche
Menge: 1,000 St
Kostengruppe DIN 276 2018-12: 400000000

*Hinweis: Melder*

**02.01.0050 Mehrfachsensormelder Streulicht Wärme**
STLB-Bau 2025-10 063
Mehrfachsensormelder, DIN EN 54-5 und DIN EN 54-7, nach dem Streulicht- und Wärmeprinzip, einschl. Sockel, mit graviertem Bezeichnungsschild, DIN 1450 als Signalisationstext,
Arbeitshöhe des Montageortes bis 3,5 m über der Standfläche des hierfür erforderlichen Gerüstes.
Menge: 5,000 St
Leistungsbereich: 063
Kostengruppe DIN 276 2018-12: 400000000

**02.01.0060 Mehrfachsensormelder Streulicht Wärme Signalgeber**
STLB-Bau 2025-10 063
Mehrfachsensormelder, DIN EN 54-5 und DIN EN 54-7, nach dem Streulicht- und Wärmeprinzip, einschl. Sockel, mit Signalgeber, akustisch, DIN EN 54-3, als elektronischer Schallgeber, mit graviertem Bezeichnungsschild, DIN 1450 als Signalisationstext,
Arbeitshöhe des Montageortes bis 3,5 m über der Standfläche des hierfür erforderlichen Gerüstes.
Menge: 95,000 St
Leistungsbereich: 063
Kostengruppe DIN 276 2018-12: 400000000

**02.01.0070 Signalgeber akustisch Schallgeber elektron. TypA Gehäuse Kunststoff**
STLB-Bau 2025-10 063
Signalgeber, akustisch, Übertragungsweg überwacht, für Alarmierungseinrichtung einer Brandmeldeanlage, DIN EN 54-3, Notsignal, auf verschiedene Signaltöne an der Zentrale änderbar, als elektronischer Schallgeber, Typ A (für die Anwendung in Gebäuden), Energieversorgung aus der Zentrale ringbusversorgt über Busleitung, mit bidirektionalem Kurzschlussisolator, Gehäuse aus Kunststoff.
Menge: 25,000 St
Leistungsbereich: 063
Kostengruppe DIN 276 2018-12: 400000000

**02.01.0080 Handfeuermelder Meldereinzelkennung AP**
STLB-Bau 2025-10 063
Handfeuermelder, DIN EN 54-11 Typ A, für Anwendung in Innenräumen, für Meldereinzelkennung, in Aufputzausführung, einschl. Schild Außer-Betrieb DIN VDE 0833-2 (VDE 0833-2), Schutzart IP 44 DIN EN 60529 (VDE 0470-1), Montage an Wand, Ausführung gemäß Einzelbeschreibung,
Einzelbeschreibungs-Nr Handmelder in Farbe Blau "Hausalarm".
Menge: 10,000 St
Leistungsbereich: 063
Kostengruppe DIN 276 2018-12: 400000000

**02.01.0090 Inbetriebnahme und Überprüfung**
Inbetriebnahme und Überprüfung

aller Funktionen der gesamten BMA inklusive aller erforderlichen Arbeiten durch einen Servicetechniker des Herstellers / Errichters.
Teilnahme an der Abnahme der Feuerwehr.
Erstellung des Abnahmeprotokolls nach DIN 14675.

Inbetriebnahme der kompletten Brandmeldeanlage mit folgenden Leistungen:
- Prüfung der Anlage
- Einspielen der Software und Hochfahren der Anlage
- Überprüfen aller angeschlossenen Geräte
- Einweisung des Betriebspersonals
- Erstellen eines Prüfprotokolls
- Erstellen eines Übergabeprotokolls

Übergabe folgender Unterlagen:
- Nachweis der Wartung der BMA
- Fachbauleiterbescheinigung / Errichterbescheinigung
- Unterweisungsbestätigung des Betreibers.
- Abnahmeprotokoll nach DIN 14675
Menge: 1,000 psch
Kostengruppe DIN 276 2018-12: 400000000

**02.01.0100 Hinweisschild**
Nach DIN 4066, Klebefolie mit der Beschriftung
"Brandmelderzentrale" oder "BMZ" oder
DIN-gerechtem Symbol.
Menge: 1,000 St
Kostengruppe DIN 276 2018-12: 400000000

**02.01.0110 Abnahme der Brandwarnanlagen durch einen Sachverständigen**
Abnahme der Brandwarnanlage durch einen
Sachverständigen. Vom Errichter der Anlage ist durch
einen Sachverständigen die schriftliche Bestätigung
beizubringen, dass die errichtete Anlage nach derzeit
gültigen Vorschriften, insbesondere der DIN VDE 0100,
DIN VDE 0833-2, den VdS - Bestimmungen errichtet und
nach der DIN VDE 0100 -610 geprüft wurde.

Die Mängelfreiheit ist in einem Prüfbericht, gesondert
für alle Teilanlagen zu dokumentieren.

Die Anlage ist vor der Inbetriebnahme durch eine
Prüforganisation oder einem im Sinne der
Landesbauordnung anerkannten Sachverständigen
prüfen zu lassen. Hierbei sind die Grundsätze für die
Prüfung technischer Anlagen und Einrichtungen
entsprechend der Technischen
Prüfverordnung durch staatlich anerkannte
Sachverständige zugrunde zulegen. (neueste Fassung)

Achtung:
Der Auftragnehmer hat für die Prüfung die notwendigen
Vorrichtungen, Unterlagen und fachlich geeignetes
Personal beizustellen. Art und Umfang der
bereitzustellenden Unterlagen entsprechend der TPrüfVO
sind durch den Auftragnehmer vor Angebotsabgabe mit dem
Sachverständigen abzustimmen, der Abnahmetermin ist
eigenverantwortlich mit dem Sachverständigen und dem
Auftraggeber zu organisieren. Sämtliche Kosten sind in
die Pauschale einzukalkulieren.

Erforderliche Nachprüfungen durch festgestellte Mängel
gehen zu Lasten des Auftragnehmers
Menge: 1,000 psch
Kostengruppe DIN 276 2018-12: 400000000

**02.01.0120 Revisionssystemschema eingerahmt in Bilderrahmen**
Revisionssystemschema eingerahmt in Bilderrahmen

Das revidierte Systemschema der Brandwarnanlage soll in einem Bilderrahmen neben die Zentrale als Orientierung gehängt werden. Größe DIN A2
Menge: 1,000 St
Kostengruppe DIN 276 2018-12: 400000000

*Hinweis: Kabel- und Leitungen*

**02.01.0130 Installationskabel symmetrisch BMK J-Y(St)Y 2x2x0,8 vorh.Kabelrinne/Kanal**
STLB-Bau 2025-10 061
Installationskabel, symmetrisch, mit rotem Außenmantel und Aufdruck -Brandmeldekabel-, J-Y(St)Y, 2 x 2 x 0,8, auf vorh. Kabelrinnen oder in offene Kanäle.
Menge: 1300,000 m
Leistungsbereich: 061
Kostengruppe DIN 276 2018-12: 400000000

**02.01.0140 Installationskabel symmetrisch BMK J-Y(St)Y 2x2x0,8 UP Fräsen**
STLB-Bau 2025-10 061
Installationskabel, symmetrisch, mit rotem Außenmantel und Aufdruck -Brandmeldekabel-, J-Y(St)Y, 2 x 2 x 0,8, unter Putz, einschl. Fräsen in Mauerwerk, Ausführung gemäß Einzelbeschreibung,
Einzelbeschreibungs-Nr Arbeiten an der Raumdecke, Schlitztiefe maximal Dicke der Leitung +2mm.
Menge: 90,000 m
Leistungsbereich: 061
Kostengruppe DIN 276 2018-12: 400000000

**02.01.0150 Installationskabel symmetrisch E30 BMK J-H(St)H 2x2x0,8 Bd Befestigung**
STLB-Bau 2025-10 061
Installationskabel, symmetrisch, DIN VDE 0815 (VDE 0815), mit integriertem Funktionserhalt E 30, DIN 4102-12, mit rotem Außenmantel und Aufdruck -Brandmeldekabel-, J-H(St)H, 2 x 2 x 0,8 Bd, mit Befestigung gemäß bauaufsichtlicher Zulassung.
Menge: 120,000 m
Leistungsbereich: 061
Kostengruppe DIN 276 2018-12: 400000000

### Titel 03 KG 550 Techniche Anlagen in Außenanlagen

#### Untertitel 03.01 KG 556 Starkstromanlagen

*Hinweis: Kabel / Leerrohrgraben*

**03.01.0010 Baustelleneinrichtung für Kabeltiefbauarbeiten**
Menge: 1,000 psch
Kostengruppe DIN 276 2018-12: 400000000

**03.01.0020 Pflanzl.Bodendecke abräumen aufnehmen fördern auf LKW AN laden D 5-10cm Gras-Kraut-Aufwuchs Wuchs-H bis 8cm 100-500m**
STLB-Bau 2023-10 003
Pflanzliche Bodendecke einschl. oberster Bodenschicht abräumen, aufnehmen, fördern und auf LKW AN laden, Entsorgung wird gesondert vergütet, Schichtdicke über 5 cm bis 10 cm, Bewuchs Gras-Kraut-Aufwuchs, Wuchshöhe bis 8 cm, Förderweg über 100 bis 500 m.
Menge: 270,000 m2
Leistungsbereich: 003
Kostengruppe DIN 276 2018-12: 400000000

**03.01.0030 Boden Suchgraben lösen lagern verfüllen verdichten von Hand Sohlen-B 0,6-0,7m T bis 1m SE**
Boden für Suchgraben nach Abtrag des Oberbodens zur Freilegung von Kabeln und Leitungen profilgerecht lösen, seitlich lagern, verfüllen, verdichten, Arbeiten von Hand, Sohlenbreite über 0,6 bis 0,7 m, Aushubtiefe bis 1 m,
Homogenbereich 1, mit einer Bodengruppe, Bodengruppe 1 SE DIN 18196 (enggestufter Sand). Mengenermittlung nach Aufmaß an der Entnahmestelle.
Menge: 5,000 m
Kostengruppe DIN 276 2018-12: 400000000

**03.01.0040 Boden Graben Kabel, Leerrohr Erder lösen fördern lagern 0,5km Sohlen-B 0,4-0,5m T bis 0,9m SE**
Boden der Gräben für Kabel, Leerrohr und Erder, nach Abtrag des Oberbodens, profilgerecht lösen, fördern, lagern, Förderweg bis 0,5 km, Breite der Sohle über 0,4 bis 0,5 m, Aushubtiefe
bis 0,9 m, Homogenbereich 1, mit einer Bodengruppe, Bodengruppe 1 SE DIN 18196 (enggestufter Sand).
Menge: 350,000 m
Kostengruppe DIN 276 2018-12: 400000000

**03.01.0050 Sand Einbettung Kabel einbauen verdichten D 40cm Sohlen-B 0,4-0,5m**
STLB-Bau 2025-10 002
Sand, natürliche Gesteinskörnung TL Gestein, Körnung 0/2, liefern, für Einbettung von Kabeln, profilgerecht einbauen und verdichten, in Graben für Kabel, Verformungsmodul mind. EV2 45 MPa, Schichtdicke 40 cm, Breite der Sohle über 0,4 bis 0,5 m.
Menge: 350,000 m
Leistungsbereich: 002
Kostengruppe DIN 276 2018-12: 400000000

**03.01.0060 Boden Hauptverfüllung einbauen verdichten D 40cm Sohlen-B 0,4-0,5m**
STLB-Bau 2025-10 002
Boden, auf der Baustelle gelagert, für Hauptverfüllung, DIN EN 1610, profilgerecht einbauen und verdichten, in Graben für Kabel, Verformungsmodul mind. EV2 45 MPa, Schichtdicke 40 cm, Breite der Sohle über 0,4 bis 0,5 m,
Förderweg bis 0,5 km.
Menge: 350,000 m
Leistungsbereich: 002
Kostengruppe DIN 276 2018-12: 400000000

**03.01.0070 Boden Graben Kabel, Leerrohr Erder lösen fördern lagern 0,5km Sohlen-B 0,3m T bis 0,7m SE**
Boden der Gräben für Kabel, Leerrohr und Erder, nach Abtrag des Oberbodens, profilgerecht lösen, fördern, lagern, Förderweg bis 0,5 km, Breite der Sohle 0,3 m, Aushubtiefe
bis 0,7 m, Homogenbereich 1, mit einer Bodengruppe, Bodengruppe 1 SE DIN 18196 (enggestufter Sand).
Menge: 175,000 m
Kostengruppe DIN 276 2018-12: 400000000

**03.01.0080 Boden Hauptverfüllung einbauen verdichten D 60cm Sohlen-B bis 0,3m**
STLB-Bau 2025-10 002
Boden, auf der Baustelle gelagert, für Hauptverfüllung, DIN EN 1610, profilgerecht einbauen und verdichten, in Graben für Kabel, Verformungsmodul mind. EV2 45 MPa, Schichtdicke 60 cm, Breite der Sohle bis 0,3 m,
Förderweg bis 0,5 km.
Menge: 175,000 m
Leistungsbereich: 002
Kostengruppe DIN 276 2018-12: 400000000

**03.01.0090 Boden Graben Kabel, Leerrohr Erder lösen fördern lagern 0,5km Sohlen-B 1,2m T bis 1,1m SE**
Boden der Gräben für Kabel, Leerrohr und Erder, nach Abtrag des Oberbodens, profilgerecht lösen, fördern, lagern, Förderweg bis 0,5 km, Breite der Sohle 1,2 m, Aushubtiefe
bis 1,1 m, Homogenbereich 1, mit einer Bodengruppe, Bodengruppe 1 SE DIN 18196 (enggestufter Sand).
Menge: 15,000 m
Kostengruppe DIN 276 2018-12: 400000000

**03.01.0100 Sand Einbettung Kabel einbauen verdichten D 70cm Sohlen-B 1-1,5m**
STLB-Bau 2025-10 002
Sand, natürliche Gesteinskörnung TL Gestein, Körnung 0/2, liefern, für Einbettung von Kabeln, profilgerecht einbauen und verdichten, in Graben für Kabel, Verformungsmodul mind. EV2 45 MPa, Schichtdicke 70 cm, Breite der Sohle über 1 bis 1,5 m.
Menge: 15,000 m
Leistungsbereich: 002
Kostengruppe DIN 276 2018-12: 400000000

**03.01.0110 Boden Hauptverfüllung einbauen verdichten D 30cm Sohlen-B 1-1,5m**
STLB-Bau 2025-10 002
Boden, auf der Baustelle gelagert, für Hauptverfüllung, DIN EN 1610, profilgerecht einbauen und verdichten, in Graben für Kabel, Verformungsmodul mind. EV2 45 MPa, Schichtdicke 30 cm, Breite der Sohle über 1 bis 1,5 m,
Förderweg bis 0,5 km.
Menge: 15,000 m
Leistungsbereich: 002
Kostengruppe DIN 276 2018-12: 400000000

*Hinweis: Landschaftsarbeiten*

**03.01.0120 Oberboden gesiebt liefern auftragen BG4a OH D 20-25cm**
STLB-Bau 2025-10 003
Oberboden, gesiebt, liefern, profilgerecht auftragen, Bodengruppe 4a DIN 18915 (bindig, sandig), eine Bodengruppe, Bodengruppe 1 OH DIN 18196 (grob- bis gemischtkörniger Boden mit Beimengungen humoser Art), Auftragsdicke über 20 bis 25 cm, Mengenermittlung nach Aufmaß an der Auftragstelle.
Menge: 50,000 m3Wo
Leistungsbereich: 003
Kostengruppe DIN 276 2018-12: 400000000

**03.01.0130 Feinplanum Rasenfläche BG4a OH**
STLB-Bau 2023-10 003
Feinplanum für Rasenfläche, zulässige Abweichung von der Ebenheit bei 4 m 3 cm/bei 2 m 2 cm (Kategorie 4) DIN 18917, Anschlüsse an Kanten, Wege- und Platzbeläge 2 cm tiefer, Steine von mehr als 2 cm Durchmesser und schwer verrottbare Pflanzenteile ablesen, anfallende Stoffe getrennt auf der Baustelle lagern, Bodengruppe 4a DIN 18915 (bindig, sandig), eine Bodengruppe, Bodengruppe 1 OH DIN 18196 (grob- bis gemischtkörniger Boden mit Beimengungen humoser Art).
Menge: 220,000 m2
Leistungsbereich: 003
Kostengruppe DIN 276 2018-12: 400000000

**03.01.0140 Rasen ansäen Landschaftsrasen RSM7.1.1 20g/m2**
STLB-Bau 2023-10 003
Rasen ansäen, Landschaftsrasen, RSM Rasen 7.1.1 Landschaftsrasen - Standard ohne Kräuter, Saatgutmenge 20 g/m2, Nachweis der Beschaffenheit durch Vorlage des Mischungsnummernbescheides.
Menge: 220,000 m2
Leistungsbereich: 003
Kostengruppe DIN 276 2018-12: 400000000

*Hinweis: Entsorgung*

*Hinweis: Abgeräumte pflanzliche Bodendecke einschl. oberster Bodenschicht*

**03.01.0150 Abfall nicht gefährlich AVV170504 nicht schadstoffbelastet, LKW AN transp. entsorgen Vergüt.Entsorg. AN**
Bau- und Abbruchabfälle, Boden, Steine und Baggergut,
nicht gefährlich, Abfallschlüssel nach AVV (Abfallverzeichnis-Verordnung) 170504 Boden/Stein, nicht schadstoffbelastet.

Material:
humoser Oberboden mit erhöhten Anteilen an Wurzeln und Pflanzenteilen (bis zu 50%). Oberboden gem. §12 BBodSchV

Ggf. notwendige Separierungen der o.g. Störstoffe sowie deren Entsorgung sind in die Kalkulation mit einzubeziehen.

auf Baustelle lagernd, laden, mit LKW des AN transportieren, max. Gesamtgewicht ohne Beschränkung, zum Lager oder zur Anlage nach Wahl des AN, Vergütung übernimmt AN, Mengenermittlung nach Wiegekarte.
Menge: 20,000 t
Kostengruppe DIN 276 2018-12: 400000000

*Hinweis: Hinweis Metallnotierung:*
Hinweis Metallnotierung:

Eine Nachberechnung auf Grundlage der deutschen
Metallnotierungen für Nichteisenmetalle ist
ausgeschlossen. Die angebotenen Einheitspreise
verstehen sich als Festpreise für die Dauer der
Ausführung.

*Hinweis: Hinweis Beschriftung:*
Hinweis Beschriftung:

Alle Kabel und Leitungen sind gem. Stromkreisnummer zu beschriften, Beschriftung mit maschineller Folienbeschriftung, nicht Handschriftlich. Dieses ist bei der Kalkulation der Einheitspreise zu berücksichtigen.

**03.01.0160 Kabel NYY-J 4x185SM vorh.Graben/Kabelkanalform**
STLB-Bau 2025-10 053
Kabel DIN VDE 0276-603 (VDE 0276-603) NYY-J 4 x 185 SM, Cu-Zahl 7104, in vorh. Gräben oder geteilte Kabelkanalformsteine, ohne Einbettung.
Menge: 300,000 m
Leistungsbereich: 053
Kostengruppe DIN 276 2018-12: 400000000

**03.01.0170 Kabel NYCWY 4x35SM/16 vorh.Graben/Kabelkanalform**
STLB-Bau 2025-10 053
Kabel DIN VDE 0276-603 (VDE 0276-603) NYCWY 4 x 35 SM/16, Cu-Zahl 1526, in vorh. Gräben oder geteilte Kabelkanalformsteine, ohne Einbettung.
Menge: 60,000 m
Leistungsbereich: 053
Kostengruppe DIN 276 2018-12: 400000000

**03.01.0180 Erdung Ringerder Stahl niro Rd10**
STLB-Bau 2024-04 050
Erdung als Ringerder, DIN EN IEC 62561-2 (VDE 0185-561-2), aus nichtrostendem Stahl, Rd 10, Werkstoff-Nr 1.4571, in vorh. Graben einlegen, Tiefe mind. 0,5 m, Ausführung gemäß Einzelbeschreibung,
Einzelbeschreibungs-Nr Entsprechende Verbinder und Korrosionsschutz sind für Teillängen bis 1400m mit einzukalkulieren und werden nicht sep. Vergütet.
Menge: 350,000 m
Leistungsbereich: 050
Kostengruppe DIN 276 2018-12: 400000000

**03.01.0190 Markierung Trasse Kabelwarnband Beschriftung liefern**
STLB-Bau 2025-10 051
Markierung von Kabeltrassen mit Kabelwarnband, Farbton gelb, in Trassenmitte, mit Beschriftung, einschl. Lieferung, verlegen 40 cm über Kabel.
Menge: 350,000 m
Leistungsbereich: 051
Kostengruppe DIN 276 2018-12: 400000000

*Hinweis: Einführen von Kabeln in vorhandenen Trafostationen*

**03.01.0200 Einführen NYY-J 4x185mm² in Trafostation**
Einführen NYY-J 4xx185mm² in Trafostation durch eine Kernbohrung inkl. Anschluss an vorhandenem Lasttrennschalterleiste, Kabellänge ca. 10m,
verlegung in der Station auf Kabeltrasse bis zum Schaltschrank
Menge: 1,000 psch
Kostengruppe DIN 276 2018-12: 400000000

*Hinweis: Arbeiten an Bestandsgebäuden*

**03.01.0210 Kernbohrungen 100 mm**
Kernbohrungen 100 mm Durchmesser in Beton durch Wände bis 500 mm Stärke Schräg bis 45 Grad anfallender Schutt wird Eigentum des AN und ist zu beseitigen.
Menge: 1,000 St
Kostengruppe DIN 276 2018-12: 400000000

*Hinweis: Dichtungen*

**03.01.0220 Kabelabdichtung 1 Kabel**
Abdichten von belegten Kabeleinführungen, dicht gegen
drückendes Wasser DIN 18195-6, Ausführung als
Ringraumabdichtung 100 mm mit geteiltem Wechseleinsatz für bis zu 1 Kabel NYY-J 4x185mm²
Menge: 1,000 St
Kostengruppe DIN 276 2018-12: 400000000
